# Impermeabilització de cornises

- Propietat de l'arxiu: CYPE INGENIEROS, S.A.
- Format: FIEBDC-3/2002
- Divisa: EUR
- Costos indirectes: 3.00 %
- IVA: 21.00 %

**NIF025** m² Impermeabilització de cornises, realitzada mitjançant el sistema vist MasterSeal Roof 2164 "BASF", composta per: membrana elàstica impermeabilitzant, monocomponent a base de poliuretà, MasterSeal M 640 "BASF", aplicada mitjançant brotxa, corró o pistola; i capa d'acabat amb revestiment elàstic monocomponent a base de poliuretà alifàtic, MasterSeal TC 640 "BASF", aplicada mitjançant brotxa, corró o pistola; prèvia emprimació amb MasterSeal P 640 "BASF", aplicada amb brotxa, corró o pistola, sobre superfície suport cimentosa (no inclosa en aquest preu).
Formació d'impermeabilització de cornises, realitzada mitjançant el sistema vist MasterSeal Roof 2164 "BASF", composta per: membrana elàstica impermeabilitzant, monocomponent a base de poliuretà, MasterSeal M 640 "BASF", color gris, aplicada mitjançant brotxa, corró o pistola; i capa d'acabat amb revestiment elàstic monocomponent a base de poliuretà alifàtic, MasterSeal TC 640 "BASF", color gris, aplicada mitjançant brotxa, corró o pistola. Fins i tot p/p de neteja i preparació de la superfície suport cimentosa, aplicació d'emprimació monocomponent a base de poliuretà i dissolvents, MasterSeal P 640 "BASF", amb brotxa, corró o pistola; i resolució de punts singulars.
Inclou: Neteja i preparació de la superfície suport. Aplicació de l'emprimació. Formació de la membrana. Resolució dels punts singulars. Aplicació de la capa d'acabat.
Criteri d'amidament de projecte: Superfície mesurada en projecció horitzontal, segons documentació gràfica de Projecte, des de les cares interiors dels ampits o plastrons perimetrals que la limiten.
Criteri de mesura d'obra: Es mesurarà, en projecció horitzontal, la superfície realment executada segons especificacions de Projecte, des de les cares interiors dels ampits o plastrons perimetrals que la limiten.

| Codi | Ut | Descripció | Rendiment | Preu | Import |
|---|---|---|---|---|---|
| mt15bas300a | kg | Emprimació monocomponent a base de poliuretà i dissolvents, MasterSeal P 640 "BASF", amb resistència a les glaçades. (material) | 0.250 | 13.13 | 3.28 |
| mt15bas310a | kg | Membrana elàstica impermeabilitzant, monocomponent a base de poliuretà, MasterSeal M 640 "BASF", color gris, permeable al vapor d'aigua i impermeable a l'aigua i al diòxid de carboni. (material) | 1.500 | 7.00 | 10.50 |
| mt15bas320a | kg | Revestiment elàstic monocomponent a base de poliuretà alifàtic, MasterSeal TC 640 "BASF", color gris, amb resistència als rajos UV i a les glaçades. (material) | 0.100 | 19.39 | 1.94 |
| mo032 | h | Oficial 1ª aplicador de productes impermeabilitzants. (mà d'obra) | 0.251 | 23.78 | 5.97 |
| mo070 | h | Ajudant aplicador de productes impermeabilitzants. (mà d'obra) | 0.251 | 21.14 | 5.31 |
| % | % | Costos directes complementaris | 2 % | 27.00 | 0.54 |
|  |  | Costos directes |  |  | 27.54 |
