# Doble muret guia

- Propietat de l'arxiu: CYPE INGENIEROS, S.A.
- Format: FIEBDC-3/2002
- Divisa: EUR
- Costos indirectes: 3.00 %
- IVA: 21.00 %

## C Fonamentacions

### CC Contencions

#### CCP Murs pantalla

**CCP005** m Doble muret guia, per a mur pantalla, de formigó armat de secció 70x25 cm; realitzat amb formigó HA-25/B/20/IIa fabricat en central, i abocament des de camió, i acer UNE-EN 10080 B 500 S, amb una quantia aproximada de 25 kg/m; muntatge i desmuntatge del sistema d'encofrat recuperable metàl·lic a dues cares. Inclús filferro de lligar, separadors i líquid desencofrant MasterFinish RL 294 "BASF", per evitar l'adherència del formigó a l'encofrat.
Doble muret guia, per a mur pantalla, de formigó armat de secció 70x25 cm; realitzat amb formigó HA-25/B/20/IIa fabricat en central, i abocament des de camió, i acer UNE-EN 10080 B 500 S, amb una quantia aproximada de 25 kg/m; muntatge i desmuntatge del sistema d'encofrat recuperable metàl·lic a dues cares. Inclús filferro de lligar, separadors i líquid desencofrant MasterFinish RL 294 "BASF", per evitar l'adherència del formigó a l'encofrat.
Inclou: Replanteig i traçat dels murets guia. Muntatge del sistema d'encofrat. Col·locació de l'armadura. Abocament i compactació del formigó. Desmuntatge del sistema d'encofrat. Regularització i neteja superficial del parament vist. Acotament de la longitud de cada plafó sobre els murets guia ja realitzats. Replanteig de la cota del fons de la perforació, de la rasant del formigó i de les armadures. Demolició de l'element amb retroexcavadora amb martell trencador. Neteja i recollida de restes. Càrrega mecànica d'enderrocs sobre camió o contenidor.
Criteri d'amidament de projecte: Longitud mesurada a eixos, segons documentació gràfica de Projecte.
Criteri de mesura d'obra: Es mesurarà a eixos de mur, la longitud realment executada segons especificacions de Projecte.
Criteri de valoració econòmica: El preu inclou l'elaboració de la ferralla (tall, doblegat i conformat d'elements) en taller industrial i el muntatge en el lloc definitiu de la seva col·locació en obra. El preu inclou la demolició del muret guia amb retroexcavadora amb martell trencador i la càrrega mecànica d'enderrocs sobre camió o contenidor.

| Codi | Ut | Descripció | Rendiment | Preu | Import |
|---|---|---|---|---|---|
| mt08eme040 | m² | Panells metàl·lics de varies dimensions, per encofrar elements de formigó. (material) | 0.007 | 52.00 | 0.36 |
| mt50spa052b | m | Tauló de fusta de pi, de 20x7,2 cm. (material) | 0.028 | 4.39 | 0.12 |
| mt50spa081a | U | Puntal metàl·lic telescòpic, de fins a 3 m d'altura. (material) | 0.018 | 13.37 | 0.24 |
| mt08eme051a | m | Fleix d'acer galvanitzat, per a encofrat metàl·lic. (material) | 0.140 | 0.29 | 0.04 |
| mt08var050 | kg | Filferro galvanitzat per a lligar, de 1,30 mm de diàmetre. (material) | 0.270 | 1.10 | 0.30 |
| mt08var060 | kg | Puntes d'acer de 20x100 mm. (material) | 0.140 | 7.00 | 0.98 |
| mt08dba010g | l | Agent desemmotllant, a base d'olis especials, emulsionant en aigua MasterFinish RL 294 "BASF", per a encofrats metàl·lics, fenòlics o de fusta. (material) | 0.042 | 2.26 | 0.09 |
| mt07aco020a | U | Separador homologat per fonamentacions. (material) | 3.000 | 0.13 | 0.39 |
| mt07aco010c | kg | Ferralla elaborada en taller industrial amb acer en barres corrugades, UNE-EN 10080 B 500 S, de varis diàmetres. (material) | 25.000 | 0.81 | 20.25 |
| mt10haf010nga | m³ | Formigó HA-25/B/20/IIa, fabricat en central. (material) | 0.385 | 67.42 | 25.96 |
| mq01exn020a | h | Retroexcavadora hidràulica sobre pneumàtics, de 105 kW. (maquinària) | 0.231 | 46.35 | 10.71 |
| mq01ret010 | h | Miniretrocarregadora sobre pneumàtics de 15 kW. (maquinària) | 0.108 | 40.95 | 4.42 |
| op00ciz020 |  | Cisalla per a acer en barres corrugades. | 1.000 | 0.00 | 0.00 |
| op00ata010 |  | Lligadora de ferralla. | 1.000 | 0.00 | 0.00 |
| au00auh020 |  | Canaleta per a abocament del formigó. | 1.000 | 0.00 | 0.00 |
| au00auh040 |  | Vibrador de formigó, elèctric. | 1.000 | 0.00 | 0.00 |
| mo044 | h | Oficial 1ª encofrador. (mà d'obra) | 0.487 | 24.50 | 11.93 |
| mo091 | h | Ajudant encofrador. (mà d'obra) | 0.649 | 21.75 | 14.12 |
| mo043 | h | Oficial 1ª ferrallista. (mà d'obra) | 0.116 | 24.50 | 2.84 |
| mo090 | h | Ajudant ferrallista. (mà d'obra) | 0.116 | 21.75 | 2.52 |
| mo045 | h | Oficial 1ª estructurista, en treballs de posada en obra del formigó. (mà d'obra) | 0.031 | 24.50 | 0.76 |
| mo092 | h | Ajudant estructurista, en treballs de posada en obra del formigó. (mà d'obra) | 0.125 | 21.75 | 2.72 |
| mo113 | h | Peó ordinari construcció. (mà d'obra) | 0.268 | 20.46 | 5.48 |
| % | % | Costos directes complementaris | 2 % | 104.23 | 2.08 |
|  |  | Costos directes |  |  | 106.31 |
