# Forjat unidireccional de formigó armat

- Propietat de l'arxiu: CYPE INGENIEROS, S.A.
- Format: FIEBDC-3/2002
- Divisa: EUR
- Costos indirectes: 3.00 %
- IVA: 21.00 %

## E Estructures

### EH Formigó armat

#### EHU Sostres unidireccionals

**EHU026** m² Forjat unidireccional de formigó armat, amb bigueta vista, horitzontal, amb altura lliure de planta de fins a 3 m, cantell 28 cm, realitzat amb formigó HA-25/B/20/IIa fabricat en central, i abocament amb cubilot amb un volum total de formigó de 0,064 m³/m², i acer UNE-EN 10080 B 500 S en zona de reforç de negatius i connectors de biguetes i cèrcols, amb una quantia total de 2 kg/m²; muntatge i desmuntatge de sistema d'encofrat parcial, amb acabat tipus industrial per revestir, format per: superfície encofrant de taulers de fusta tractada, reforçats amb varetes i perfils, i taulons de fusta, amortitzables en 25 usos, estructura suport horitzontal de sotaponts metàl·lics i accessoris de muntatge, amortitzables en 150 usos i estructura suport vertical de puntals metàl·lics, amortitzables en 150 usos; bigueta de formigó vist, imitació fusta, 8x20 cm; revoltó mallorquí pla de material ceràmic, amb el cantell llis, 60x23x3,5 cm; capa de compressió de 4 cm de gruix, amb armadura de repartiment formada per malla electrosoldada ME 20x20 Ø 5-5 B 500 T 6x2,20 UNE-EN 10080. Inclús agent filmogen MasterKure 215 WB "BASF", per la cura de formigons i morters.
Forjat unidireccional de formigó armat, amb bigueta vista, horitzontal, amb altura lliure de planta de fins a 3 m, cantell 28 cm, realitzat amb formigó HA-25/B/20/IIa fabricat en central, i abocament amb cubilot amb un volum total de formigó de 0,064 m³/m², i acer UNE-EN 10080 B 500 S en zona de reforç de negatius i connectors de biguetes i cèrcols, amb una quantia total de 2 kg/m²; muntatge i desmuntatge de sistema d'encofrat parcial, amb acabat tipus industrial per revestir, format per: superfície encofrant de taulers de fusta tractada, reforçats amb varetes i perfils, i taulons de fusta, amortitzables en 25 usos, estructura suport horitzontal de sotaponts metàl·lics i accessoris de muntatge, amortitzables en 150 usos i estructura suport vertical de puntals metàl·lics, amortitzables en 150 usos; bigueta de formigó vist, imitació fusta, 8x20 cm; revoltó mallorquí pla de material ceràmic, amb el cantell llis, 60x23x3,5 cm; capa de compressió de 4 cm de gruix, amb armadura de repartiment formada per malla electrosoldada ME 20x20 Ø 5-5 B 500 T 6x2,20 UNE-EN 10080. Inclús agent filmogen MasterKure 215 WB "BASF", per la cura de formigons i morters.
Inclou: Replanteig del sistema d'encofrat. Muntatge del sistema d'encofrat. Replanteig de la geometria de la planta sobre l'encofrat. Col·locació de biguetes i revoltons. Col·locació de les armadures. Abocament i compactació del formigó. Reglejat i anivellació de la capa de compressió. Curat del formigó. Desmuntatge del sistema d'encofrat.
Criteri d'amidament de projecte: Superfície mesurada en veritable magnitud des de les cares exteriors dels cèrcols no estructurals, segons documentació gràfica de Projecte, deduint els buits de superfície major de 6 m².
Criteri de mesura d'obra: Es mesurarà, en veritable magnitud, des de les cares exteriors dels cèrcols no estructurales, la superfície realment executada segons especificacions de Projecte, deduint els buits de superfície major de 6 m². Es consideren inclosos tots els elements integrants de l'estructura senyalats en els plànols i detalls del Projecte.
Criteri de valoració econòmica: El preu inclou l'elaboració de la ferralla (tall, doblegat i conformat d'elements) en taller industrial i el muntatge en el lloc definitiu de la seva col·locació en obra, però no inclou els pilars ni les bigues.

| Codi | Ut | Descripció | Rendiment | Preu | Import |
|---|---|---|---|---|---|
| mt08eft030a | m² | Tauler de fusta tractada, de 22 mm d'espessor, reforçat amb varetes i perfils. (material) | 0.022 | 37.50 | 0.83 |
| mt50spa052b | m | Tauló de fusta de pi, de 20x7,2 cm. (material) | 0.044 | 4.39 | 0.19 |
| mt08eva030 | m² | Estructura suport per a encofrat recuperable, composta de: sotaponts metàl·lics i accessoris de muntatge. (material) | 0.004 | 85.00 | 0.34 |
| mt50spa081a | U | Puntal metàl·lic telescòpic, de fins a 3 m d'altura. (material) | 0.027 | 13.37 | 0.36 |
| mt08cim030b | m³ | Fusta de pi. (material) | 0.002 | 238.16 | 0.48 |
| mt08var060 | kg | Puntes d'acer de 20x100 mm. (material) | 0.020 | 7.00 | 0.14 |
| mt08dba010g | l | Agent desemmotllant, a base d'olis especials, emulsionant en aigua MasterFinish RL 294 "BASF", per a encofrats metàl·lics, fenòlics o de fusta. (material) | 0.015 | 2.26 | 0.03 |
| mt07bce030c | U | Revoltó mallorquí pla de material ceràmic, amb el cantell llis, 60x23x3,5 cm. (material) | 7.246 | 2.02 | 14.64 |
| mt07vse020m | m | Bigueta de formigó vist, imitació fusta, Lmitjana = <4 m, 8x20 cm. (material) | 0.167 | 20.90 | 3.49 |
| mt07vse020n | m | Bigueta de formigó vist, imitació fusta, Lmitjana = 4/5 m, 8x20 cm. (material) | 0.917 | 21.81 | 20.00 |
| mt07vse020o | m | Bigueta de formigó vist, imitació fusta, Lmitjana = 5/6 m, 8x20 cm. (material) | 0.500 | 22.71 | 11.36 |
| mt07aco010c | kg | Ferralla elaborada en taller industrial amb acer en barres corrugades, UNE-EN 10080 B 500 S, de varis diàmetres. (material) | 2.000 | 0.81 | 1.62 |
| mt08var050 | kg | Filferro galvanitzat per a lligar, de 1,30 mm de diàmetre. (material) | 0.020 | 1.10 | 0.02 |
| mt07ame010d | m² | Malla electrosoldada ME 20x20 Ø 5-5 B 500 T 6x2,20 UNE-EN 10080. (material) | 1.100 | 1.35 | 1.49 |
| mt10haf010nga | m³ | Formigó HA-25/B/20/IIa, fabricat en central. (material) | 0.067 | 67.42 | 4.52 |
| mt08cur020d | l | Agent filmogen MasterKure 215 WB "BASF", per la cura de formigons i morters. (material) | 0.150 | 1.61 | 0.24 |
| op00ciz020 |  | Cisalla per a acer en barres corrugades. | 1.000 | 0.00 | 0.00 |
| op00ata010 |  | Lligadora de ferralla. | 1.000 | 0.00 | 0.00 |
| op00sie020 |  | Serra de disc fix, per a taula de treball. | 1.000 | 0.00 | 0.00 |
| au00auh010 |  | Cubilot. | 1.000 | 0.00 | 0.00 |
| au00auh040 |  | Vibrador de formigó, elèctric. | 1.000 | 0.00 | 0.00 |
| mo044 | h | Oficial 1ª encofrador. (mà d'obra) | 0.551 | 24.50 | 13.50 |
| mo091 | h | Ajudant encofrador. (mà d'obra) | 0.551 | 21.75 | 11.98 |
| mo043 | h | Oficial 1ª ferrallista. (mà d'obra) | 0.023 | 24.50 | 0.56 |
| mo090 | h | Ajudant ferrallista. (mà d'obra) | 0.023 | 21.75 | 0.50 |
| mo045 | h | Oficial 1ª estructurista, en treballs de posada en obra del formigó. (mà d'obra) | 0.024 | 24.50 | 0.59 |
| mo092 | h | Ajudant estructurista, en treballs de posada en obra del formigó. (mà d'obra) | 0.093 | 21.75 | 2.02 |
| % | % | Costos directes complementaris | 2 % | 88.90 | 1.78 |
|  |  | Costos directes |  |  | 90.68 |
