# Aplicació manual de dues mans de revestiment impermeabilitzant bicomponent

- Propietat de l'arxiu: CYPE INGENIEROS, S.A.
- Format: FIEBDC-3/2002
- Divisa: EUR
- Costos indirectes: 3.00 %
- IVA: 21.00 %

## R Revestiments i extradossats

### RO Pintures per ús específic

#### ROA Ús alimentari

**ROA010** m² Aplicació manual de dues mans de revestiment impermeabilitzant bicomponent, MasterSeal M 391 Wine Yellow "BASF", color groc, a base de resines epoxi i poliamida, sense amines aromàtiques, (rendiment: 0,3 kg/m² cada mà), sobre superfícies interiors de dipòsits o sitges d'acer per a ús alimentari.
Aplicació manual de dues mans de revestiment impermeabilitzant bicomponent, MasterSeal M 391 Wine Yellow "BASF", color groc, a base de resines epoxi i poliamida, sense amines aromàtiques, (rendiment: 0,3 kg/m² cada mà), sobre superfícies interiors de dipòsits o sitges d'acer per a ús alimentari.
Inclou: Preparació de la mescla. Aplicació de dues mans d'acabat.
Criteri d'amidament de projecte: Superfície mesurada segons documentació gràfica de Projecte, amb el mateix criteri que el suport base.
Criteri de mesura d'obra: Es mesurarà la superfície realment executada segons especificacions de Projecte, amb el mateix criteri que el suport base.

| Codi | Ut | Descripció | Rendiment | Preu | Import |
|---|---|---|---|---|---|
| mt15bas290fc | kg | Revestiment impermeabilitzant bicomponent, MasterSeal M 391 Wine Yellow "BASF", color groc, a base de resines epoxi i poliamida, sense amines aromàtiques, amb certificat d'aptitud per estar en contacte amb productes alimentaris. (material) | 0.600 | 34.49 | 20.69 |
| op00tal020 |  | Trepant amb batedora. | 1.000 | 0.00 | 0.00 |
| mo038 | h | Oficial 1ª pintor. (mà d'obra) | 0.174 | 24.50 | 4.26 |
| mo076 | h | Ajudant pintor. (mà d'obra) | 0.174 | 21.75 | 3.78 |
| % | % | Costos directes complementaris | 2 % | 28.73 | 0.57 |
|  |  | Costos directes |  |  | 29.30 |
