# Capa fina de morter autoanivellant de ciment

- Propietat de l'arxiu: CYPE INGENIEROS, S.A.
- Format: FIEBDC-3/2002
- Divisa: EUR
- Costos indirectes: 3.00 %
- IVA: 21.00 %

## R Revestiments i extradossats

### RS Paviments

#### RSA Morters i pastes d'anivellació

**RSA021** m² Capa fina de morter autoanivellant de ciment, monocomponent, MasterTop 544 "BASF", CT - C40 - F6 - AR0,5, segons UNE-EN 13813, de 5 mm d'espessor, aplicada mecànicament, per a la regularització i anivellació de la superfície suport interior de formigó o morter, prèvia aplicació d'emprimació monocomponent a base de resines sintètiques modificades sense dissolvents, MasterTile P 303 "BASF", de color groc, preparada per rebre paviment plàstic, ceràmic o de resines polimèriques. Inclús banda de panell rígid de poliestirè expandit per a la preparació dels junts perimetrals de dilatació.
Capa fina de morter autoanivellant de ciment, monocomponent, MasterTop 544 "BASF", CT - C40 - F6 - AR0,5, segons UNE-EN 13813, de 5 mm d'espessor, aplicada mecànicament, per a la regularització i anivellació de la superfície suport interior de formigó o morter, prèvia aplicació d'emprimació monocomponent a base de resines sintètiques modificades sense dissolvents, MasterTile P 303 "BASF", de color groc, preparada per rebre paviment plàstic, ceràmic o de resines polimèriques. Inclús banda de panell rígid de poliestirè expandit per a la preparació dels junts perimetrals de dilatació.
Inclou: Replanteig i marcat de nivells d'acabat. Preparació de les juntes perimetrals de dilatació. Aplicació de l'emprimació. Abocament i estesa de la mescla. Cura del morter.
Criteri d'amidament de projecte: Superfície mesurada segons documentació gràfica de Projecte.
Criteri de mesura d'obra: Es mesurarà la superfície realment executada segons especificacions de Projecte, sense deduir la superfície ocupada pels pilars situats dintre del seu perímetre.
Criteri de valoració econòmica: El preu no inclou el suport de formigó ni el revestiment.

| Codi | Ut | Descripció | Rendiment | Preu | Import |
|---|---|---|---|---|---|
| mt09bnc220d | kg | Morter autoanivellant de ciment, monocomponent, MasterTop 544 "BASF", CT - C40 - F6 - AR0,5, segons UNE-EN 13813, amb resines, àrids seleccionats i fibres sintètiques, amb una resistència a la compressió de 40000 kN/m² i una resistència a la abrasió segons el mètode Böhme UNE-EN 13892-3 de 18,8 cm³ / 50 cm², per a regularització i anivellació de paviments interiors de formigó. (material) | 10.000 | 1.43 | 14.30 |
| mt09bnc235d | l | Emprimació monocomponent a base de resines sintètiques modificades sense dissolvents, MasterTile P 303 "BASF", de color groc, per a l'adherència de morters autoanivellants a suports cementosos, asfàltics o ceràmics. (material) | 0.125 | 7.50 | 0.94 |
| mt16pea020a | m² | Panell rígid de poliestirè expandit, segons UNE-EN 13163, mecanitzat lateral recte, de 10 mm d'espessor, resistència tèrmica 0,25 m²K/W, conductivitat tèrmica 0,036 W/(mK), per junta de dilatació. (material) | 0.100 | 0.92 | 0.09 |
| mq06pym020 | h | Mescladora-bombadora per morters autoanivellants. (maquinària) | 0.050 | 10.20 | 0.51 |
| mo031 | h | Oficial 1ª aplicador de morter autoanivellant. (mà d'obra) | 0.035 | 24.50 | 0.86 |
| mo069 | h | Ajudant aplicador de morter autoanivellant. (mà d'obra) | 0.058 | 21.75 | 1.26 |
| % | % | Costos directes complementaris | 2 % | 17.96 | 0.36 |
|  |  | Costos directes |  |  | 18.32 |
