# Paviment industrial

- Propietat de l'arxiu: CYPE INGENIEROS, S.A.
- Format: FIEBDC-3/2002
- Divisa: EUR
- Costos indirectes: 3.00 %
- IVA: 21.00 %

## R Revestiments i extradossats

### RS Paviments

#### RSI Sistemes de paviments industrials i decoratius

**RSI020** m² Paviment industrial, realitzat amb el sistema sistema MasterTop 1700 Polykit "BASF", constituït per solera de formigó armat de 20 cm d'espessor, realitzada amb formigó HA-25/B/20/IIa fabricat en central, i abocament des de camió, estès i vibrat mecànic mitjançant estenedora, i malla electrosoldada ME 20x20 Ø 5-5 B 500 T 6x2,20 UNE-EN 10080 com a armadura de repartiment, col·locada sobre separadors homologats; capa de rodolament de 0,5 a 1,0 d'espessor, amb recobriment de resina epoxi, MasterTop 1710 Polykit "BASF", i capa d'acabat de resina epoxi de color blanc RAL 1013.
Paviment industrial, realitzat amb el sistema sistema MasterTop 1700 Polykit "BASF", constituït per solera de formigó armat de 20 cm d'espessor, realitzada amb formigó HA-25/B/20/IIa fabricat en central, i abocament des de camió, estès i vibrat mecànic mitjançant estenedora, i malla electrosoldada ME 20x20 Ø 5-5 B 500 T 6x2,20 UNE-EN 10080 com a armadura de repartiment, col·locada sobre separadors homologats; capa de rodolament de 0,5 a 1,0 d'espessor, amb recobriment de resina epoxi, MasterTop 1710 Polykit "BASF", i capa d'acabat de resina epoxi de color blanc RAL 1013.
Inclou: Preparació de la superfície de recolzament del formigó. Replanteig dels junts de construcció i de dilatació. Estesa de nivells mitjançant tocaments, mestres de formigó o regles. Reg de la superfície base. Col·locació de la malla electrosoldada amb separadors homologats. Abocat, estesa i vibrat del formigó. Resolució de trobades i punts singulars. Aplicació amb corró de la primera capa de resina. Aplicació amb corró de la segona capa de resina. Neteja final del paviment.
Criteri d'amidament de projecte: Superfície mesurada en projecció horitzontal, segons documentació gràfica de Projecte.
Criteri de mesura d'obra: Es mesurarà, en projecció horitzontal, la superfície realment executada segons especificacions de Projecte.
Criteri de valoració econòmica: El preu no inclou la base de la solera ni l'execució i el segellat dels junts.

| Codi | Ut | Descripció | Rendiment | Preu | Import |
|---|---|---|---|---|---|
| mt10haf010nga | m³ | Formigó HA-25/B/20/IIa, fabricat en central. (material) | 0.210 | 67.42 | 14.16 |
| mt07ame010d | m² | Malla electrosoldada ME 20x20 Ø 5-5 B 500 T 6x2,20 UNE-EN 10080. (material) | 1.200 | 1.35 | 1.62 |
| mt07aco020j | U | Separador homologat per paviments continus. (material) | 2.000 | 0.04 | 0.08 |
| mt09bnc060b | kg | Resina epoxi incolora, MasterTop 1700 A7 "BASF", per a sistemes de paviments. (material) | 0.209 | 14.82 | 3.10 |
| mt09bnc061b | kg | Enduridor i catalitzador, MasterTop 1700 B7 "BASF", per a resina epoxi d'aplicació en sistemes de paviments. (material) | 0.327 | 24.53 | 8.02 |
| mt09bnc062a | kg | Pigment en pasta MasterTop X1 "BASF", per barrejar amb l'enduridor de resina epoxi, d'aplicació en sistemes de paviments. (material) | 0.055 | 43.75 | 2.41 |
| mt15bas130b | kg | Àrid de quars natural, MasterTop F1 WE "BASF", de granulometria compresa entre 0,1 i 0,4 mm, per utilitzar com a càrrega mineral en combinació amb resines epoxi o poliuretà. (material) | 0.182 | 1.40 | 0.25 |
| mq06ext010 | h | Estenedora per a paviments de formigó. (maquinària) | 0.008 | 75.97 | 0.61 |
| au00auh020 |  | Canaleta per a abocament del formigó. | 1.000 | 0.00 | 0.00 |
| mo121 | h | Oficial 1ª aplicador de paviments industrials. (mà d'obra) | 0.299 | 24.50 | 7.33 |
| mo122 | h | Ajudant aplicador de paviments industrials. (mà d'obra) | 0.438 | 21.75 | 9.53 |
| % | % | Costos directes complementaris | 2 % | 47.11 | 0.94 |
|  |  | Costos directes |  |  | 48.05 |
