# Muntatge i desmuntatge de sistema d'encofrat d'un sol ús per a formació de pilar circular de formigó armat de 35 cm de diàmetre mig

- Propietat de l'arxiu: CYPE INGENIEROS, S.A.
- Format: FIEBDC-3/2002
- Divisa: EUR
- Costos indirectes: 3.00 %
- IVA: 21.00 %

**EHS013** m² Muntatge i desmuntatge de sistema d'encofrat d'un sol ús per a formació de pilar circular de formigó armat de 35 cm de diàmetre mig, amb acabat tipus industrial per revestir en planta de fins a 3 m d'altura lliure, format per: superfície encofrant de motlles cilíndrics de bandes de paper kraft, alumini i polietilè, d'un sol ús i estructura suport vertical de puntals metàl·lics, amortitzables en 150 usos.
Muntatge i desmuntatge de sistema d'encofrat d'un sol ús per a formació de pilar circular de formigó armat de 35 cm de diàmetre mig, amb acabat tipus industrial per revestir en planta de fins a 3 m d'altura lliure, format per: superfície encofrant de motlles cilíndrics de bandes de paper kraft, alumini i polietilè, d'un sol ús i estructura suport vertical de puntals metàl·lics, amortitzables en 150 usos.
Inclou: Replanteig. Muntatge del sistema d'encofrat. Desmuntatge del sistema d'encofrat.
Criteri d'amidament de projecte: Superfície d'encofrat en contacte amb el formigó, mesurada segons documentació gràfica de Projecte.
Criteri de mesura d'obra: Es mesurarà la superfície d'encofrat en contacte amb el formigó realment executada segons especificacions de Projecte.

| Codi | Ut | Descripció | Rendiment | Preu | Import |
|---|---|---|---|---|---|
| mt08tub020ae | m² | Motlle cilíndric d'un sol ús de bandes de paper kraft, alumini i polietilè en espiral, per a encofrat de pilars de formigó, de fins a 3 m d'altura i 35 cm de diàmetre mig, per acabat no vist del formigó. Inclús accessoris de muntatge. (material) | 1.000 | 14.82 | 14.82 |
| mt50spa081a | U | Puntal metàl·lic telescòpic, de fins a 3 m d'altura. (material) | 0.007 | 13.37 | 0.09 |
| mo044 | h | Oficial 1ª encofrador. (mà d'obra) | 0.191 | 24.50 | 4.68 |
| mo091 | h | Ajudant encofrador. (mà d'obra) | 0.191 | 21.75 | 4.15 |
| % | % | Costos directes complementaris | 2 % | 23.74 | 0.47 |
|  |  | Costos directes |  |  | 24.21 |
