# Pilar de secció circular de formigó vist

- Propietat de l'arxiu: CYPE INGENIEROS, S.A.
- Format: FIEBDC-3/2002
- Divisa: EUR
- Costos indirectes: 3.00 %
- IVA: 21.00 %

**EHS016** m³ Pilar de secció circular de formigó vist, de 30 cm de diàmetre mig, realitzat amb formigó HA-25/B/20/IIa fabricat en central, i abocament amb cubilot, i acer UNE-EN 10080 B 500 S, amb una quantia aproximada de 120 kg/m³; muntatge i desmuntatge de sistema d'encofrat amb acabat vist amb textura llisa, en planta de fins a 3 m d'altura lliure, format per: superfície encofrant de motlles cilíndrics de bandes de paper kraft, alumini i polietilè, d'un sol ús i estructura suport vertical de puntals metàl·lics, amortitzables en 150 usos. Inclús filferro de lligar i separadors i agent filmogen MasterKure 220 WB "BASF", per la cura de formigons i morters.
Pilar de secció circular de formigó vist, de 30 cm de diàmetre mig, realitzat amb formigó HA-25/B/20/IIa fabricat en central, i abocament amb cubilot, i acer UNE-EN 10080 B 500 S, amb una quantia aproximada de 120 kg/m³; muntatge i desmuntatge de sistema d'encofrat amb acabat vist amb textura llisa, en planta de fins a 3 m d'altura lliure, format per: superfície encofrant de motlles cilíndrics de bandes de paper kraft, alumini i polietilè, d'un sol ús i estructura suport vertical de puntals metàl·lics, amortitzables en 150 usos. Inclús filferro de lligar i separadors i agent filmogen MasterKure 220 WB "BASF", per la cura de formigons i morters.
Inclou: Replanteig. Col·locació de les armadures amb separadors homologats. Muntatge del sistema d'encofrat. Abocament i compactació del formigó. Desmuntatge del sistema d'encofrat. Curat del formigó.
Criteri d'amidament de projecte: Volum mesurat segons documentació gràfica de Projecte.
Criteri de mesura d'obra: Es mesurarà el volum realment executat segons especificacions de Projecte.
Criteri de valoració econòmica: El preu inclou l'elaboració de la ferralla (tall, doblegat i conformat d'elements) en taller industrial i el muntatge en el lloc definitiu de la seva col·locació en obra.

| Codi | Ut | Descripció | Rendiment | Preu | Import |
|---|---|---|---|---|---|
| mt07sep010ac | U | Separador homologat de plàstic per a armadures de pilars de varis diàmetres. (material) | 12.000 | 0.07 | 0.84 |
| mt07aco010c | kg | Ferralla elaborada en taller industrial amb acer en barres corrugades, UNE-EN 10080 B 500 S, de varis diàmetres. (material) | 120.000 | 0.81 | 97.20 |
| mt08var050 | kg | Filferro galvanitzat per a lligar, de 1,30 mm de diàmetre. (material) | 0.600 | 1.10 | 0.66 |
| mt08tub020id | m² | Motlle cilíndric d'un sol ús de bandes de paper kraft, alumini i polietilè en espiral, per a encofrat de pilars de formigó, de fins a 3 m d'altura i 30 cm de diàmetre mig, per acabat vist del formigó. Inclús accessoris de muntatge. (material) | 13.333 | 14.02 | 186.93 |
| mt50spa081a | U | Puntal metàl·lic telescòpic, de fins a 3 m d'altura. (material) | 0.099 | 13.37 | 1.32 |
| mt10haf010nga | m³ | Formigó HA-25/B/20/IIa, fabricat en central. (material) | 1.050 | 67.42 | 70.79 |
| mt08cur010g | l | Agent filmogen MasterKure 220 WB "BASF", per la cura de formigons i morters, amb acabat vist. (material) | 2.000 | 3.33 | 6.66 |
| mo044 | h | Oficial 1ª encofrador. (mà d'obra) | 2.551 | 24.50 | 62.50 |
| mo091 | h | Ajudant encofrador. (mà d'obra) | 2.551 | 21.75 | 55.48 |
| mo043 | h | Oficial 1ª ferrallista. (mà d'obra) | 0.779 | 24.50 | 19.09 |
| mo090 | h | Ajudant ferrallista. (mà d'obra) | 0.779 | 21.75 | 16.94 |
| mo045 | h | Oficial 1ª estructurista, en treballs de posada en obra del formigó. (mà d'obra) | 0.394 | 24.50 | 9.65 |
| mo092 | h | Ajudant estructurista, en treballs de posada en obra del formigó. (mà d'obra) | 1.588 | 21.75 | 34.54 |
| % | % | Costos directes complementaris | 2 % | 562.60 | 11.25 |
|  |  | Costos directes |  |  | 573.85 |
