# Biga exempta, recta

- Propietat de l'arxiu: CYPE INGENIEROS, S.A.
- Format: FIEBDC-3/2002
- Divisa: EUR
- Costos indirectes: 3.00 %
- IVA: 21.00 %

**EHV015** m³ Biga exempta, recta, de formigó vist, de 40x60 cm, realitzada amb formigó HA-25/B/20/IIa fabricat en central, i abocament amb cubilot, i acer UNE-EN 10080 B 500 S, amb una quantia aproximada de 150 kg/m³; muntatge i desmuntatge de sistema d'encofrat, amb acabat vist amb textura llisa, en planta de fins a 3 m d'altura lliure, format per: superfície encofrant de taulers contraxapats fenòlics de fusta de pi, reforçats amb varetes i perfils, amortitzables en 20 usos, estructura suport horitzontal de sotaponts metàl·lics i accessoris de muntatge, amortitzables en 150 usos i estructura suport vertical de puntals metàl·lics, amortitzables en 150 usos. Inclús filferro de lligar, separadors, líquid desencofrant MasterFinish RL 211 "BASF", per evitar l'adherència del formigó a l'encofrat i agent filmogen MasterKure 220 WB "BASF", per la cura de formigons i morters.
Biga exempta, recta, de formigó vist, de 40x60 cm, realitzada amb formigó HA-25/B/20/IIa fabricat en central, i abocament amb cubilot, i acer UNE-EN 10080 B 500 S, amb una quantia aproximada de 150 kg/m³; muntatge i desmuntatge de sistema d'encofrat, amb acabat vist amb textura llisa, en planta de fins a 3 m d'altura lliure, format per: superfície encofrant de taulers contraxapats fenòlics de fusta de pi, reforçats amb varetes i perfils, amortitzables en 20 usos, estructura suport horitzontal de sotaponts metàl·lics i accessoris de muntatge, amortitzables en 150 usos i estructura suport vertical de puntals metàl·lics, amortitzables en 150 usos. Inclús filferro de lligar, separadors, líquid desencofrant MasterFinish RL 211 "BASF", per evitar l'adherència del formigó a l'encofrat i agent filmogen MasterKure 220 WB "BASF", per la cura de formigons i morters.
Inclou: Replanteig. Muntatge del sistema d'encofrat. Col·locació de les armadures amb separadors homologats. Abocament i compactació del formigó. Curat del formigó. Desmuntatge del sistema d'encofrat.
Criteri d'amidament de projecte: Volum mesurat segons documentació gràfica de Projecte.
Criteri de mesura d'obra: Es mesurarà el volum realment executat segons especificacions de Projecte.
Criteri de valoració econòmica: El preu inclou l'elaboració de la ferralla (tall, doblegat i conformat d'elements) en taller industrial i el muntatge en el lloc definitiu de la seva col·locació en obra.

| Codi | Ut | Descripció | Rendiment | Preu | Import |
|---|---|---|---|---|---|
| mt08eft025a | m² | Tauler contraplacat fenòlic de fusta de pi, de 22 mm d'espessor, reforçat amb varetes i perfils. (material) | 0.383 | 50.78 | 19.45 |
| mt08eva030 | m² | Estructura suport per a encofrat recuperable, composta de: sotaponts metàl·lics i accessoris de muntatge. (material) | 0.051 | 85.00 | 4.34 |
| mt50spa081a | U | Puntal metàl·lic telescòpic, de fins a 3 m d'altura. (material) | 0.178 | 13.37 | 2.38 |
| mt08cim030b | m³ | Fusta de pi. (material) | 0.020 | 238.16 | 4.76 |
| mt08var060 | kg | Puntes d'acer de 20x100 mm. (material) | 0.267 | 7.00 | 1.87 |
| mt08dba010e | l | Agent desemmotllant biodegradable en fase aquosa MasterFinish RL 211 "BASF", per a formigons amb acabat vist. (material) | 0.087 | 6.21 | 0.54 |
| mt07aco020c | U | Separador homologat per bigues. (material) | 4.000 | 0.08 | 0.32 |
| mt07aco010c | kg | Ferralla elaborada en taller industrial amb acer en barres corrugades, UNE-EN 10080 B 500 S, de varis diàmetres. (material) | 150.000 | 0.81 | 121.50 |
| mt08var050 | kg | Filferro galvanitzat per a lligar, de 1,30 mm de diàmetre. (material) | 1.350 | 1.10 | 1.49 |
| mt10haf010nga | m³ | Formigó HA-25/B/20/IIa, fabricat en central. (material) | 1.050 | 67.42 | 70.79 |
| mt08cur010g | l | Agent filmogen MasterKure 220 WB "BASF", per la cura de formigons i morters, amb acabat vist. (material) | 1.250 | 3.33 | 4.16 |
| mo044 | h | Oficial 1ª encofrador. (mà d'obra) | 6.184 | 24.50 | 151.51 |
| mo091 | h | Ajudant encofrador. (mà d'obra) | 6.184 | 21.75 | 134.50 |
| mo043 | h | Oficial 1ª ferrallista. (mà d'obra) | 1.391 | 24.50 | 34.08 |
| mo090 | h | Ajudant ferrallista. (mà d'obra) | 1.391 | 21.75 | 30.25 |
| mo045 | h | Oficial 1ª estructurista, en treballs de posada en obra del formigó. (mà d'obra) | 0.394 | 24.50 | 9.65 |
| mo092 | h | Ajudant estructurista, en treballs de posada en obra del formigó. (mà d'obra) | 1.588 | 21.75 | 34.54 |
| % | % | Costos directes complementaris | 2 % | 626.13 | 12.52 |
|  |  | Costos directes |  |  | 638.65 |
