# Aplicació manual de dues mans de revestiment elàstic a base de resines acríliques en dispersió aquosa

- Propietat de l'arxiu: CYPE INGENIEROS, S.A.
- Format: FIEBDC-3/2002
- Divisa: EUR
- Costos indirectes: 3.00 %
- IVA: 21.00 %

**RLB010** m² Aplicació manual de dues mans de revestiment elàstic a base de resines acríliques en dispersió aquosa, MasterProtect 325 EL "BASF", color blanc, acabat mat, textura llisa, (rendiment: 0,25 kg/m² cada mà), per a la protecció del formigó o morter enfront de la carbonatació i ambients agressius contaminats.
Aplicació manual de dues mans de revestiment elàstic a base de resines acríliques en dispersió aquosa, MasterProtect 325 EL "BASF", color blanc, acabat mat, textura llisa, (rendiment: 0,25 kg/m² cada mà), per a la protecció del formigó o morter enfront de la carbonatació i ambients agressius contaminats.
Inclou: Neteja de la superfície suport. Aplicació d'una mà de fons i una mà d'acabat.
Criteri d'amidament de projecte: Superfície mesurada segons documentació gràfica de Projecte.
Criteri de mesura d'obra: Es mesurarà la superfície realment executada segons especificacions de Projecte.

| Codi | Ut | Descripció | Rendiment | Preu | Import |
|---|---|---|---|---|---|
| mt27tsb010sa | kg | Revestiment rígid a base de resines acríliques en dispersió aquosa, MasterProtect 320 "BASF", color blanc, acabat mat, textura llisa, impermeable al diòxid de carboni i permeable al vapor d'aigua, per a la protecció de formigó o morter, enfront de la carbonatació i ambients agressius contaminats, segons UNE-EN 1504-2. (material) | 0.500 | 5.09 | 2.55 |
| mo038 | h | Oficial 1ª pintor. (mà d'obra) | 0.174 | 24.50 | 4.26 |
| mo076 | h | Ajudant pintor. (mà d'obra) | 0.174 | 21.75 | 3.78 |
| % | % | Costos directes complementaris | 2 % | 10.59 | 0.21 |
|  |  | Costos directes |  |  | 10.80 |
