# Aplicació manual de dues mans de revestiment sintètic elàstic impermeabilitzant bicomponent a base de resines de poliuretà alifàtic

- Propietat de l'arxiu: CYPE INGENIEROS, S.A.
- Format: FIEBDC-3/2002
- Divisa: EUR
- Costos indirectes: 3.00 %
- IVA: 21.00 %

**ROH010** m² Aplicació manual de dues mans de revestiment sintètic elàstic impermeabilitzant bicomponent a base de resines de poliuretà alifàtic, sense dissolvents, MasterSeal M 808 "BASF", color gris, neteja i preparació de la superfície a pintar, mitjançant projecció en sec de raig de partícules de material abrasiu, fins a arribar a un grau de preparació Sa2 segons UNE-EN ISO 8501-1, obtenint una rugositat mínima de 50 micres, (rendiment: 0,25 kg/m² cada mà), sobre superfícies d'acer en contacte amb aigua potable.
Aplicació manual de dues mans de revestiment sintètic elàstic impermeabilitzant bicomponent a base de resines de poliuretà alifàtic, sense dissolvents, MasterSeal M 808 "BASF", color gris, neteja i preparació de la superfície a pintar, mitjançant projecció en sec de raig de partícules de material abrasiu, fins a arribar a un grau de preparació Sa2 segons UNE-EN ISO 8501-1, obtenint una rugositat mínima de 50 micres, (rendiment: 0,25 kg/m² cada mà), sobre superfícies d'acer en contacte amb aigua potable.
Inclou: Neteja i preparació de la superfície suport. Preparació de la mescla. Aplicació de dues mans d'acabat. Retirada i apilament del material projectat i les restes generades. Càrrega del material projectat i les restes generades sobre camió o contenidor.
Criteri d'amidament de projecte: Superfície mesurada segons documentació gràfica de Projecte, amb el mateix criteri que el suport base.
Criteri de mesura d'obra: Es mesurarà la superfície realment executada segons especificacions de Projecte, amb el mateix criteri que el suport base.

| Codi | Ut | Descripció | Rendiment | Preu | Import |
|---|---|---|---|---|---|
| mt08lim010a | kg | Abrasiu para neteja mitjançant doll a pressió, format per partícules de silicat d'alumini. (material) | 2.625 | 0.25 | 0.66 |
| mt15bas280c | kg | Revestiment sintètic elàstic impermeabilitzant bicomponent a base de resines de poliuretà alifàtic, sense dissolvents, MasterSeal M 808 "BASF", color gris, permeable al vapor d'aigua, amb alta resistència als agents químics i resistència a la intempèrie, apte per estar en contacte amb aigua potable. (material) | 0.500 | 13.48 | 6.74 |
| mq08lch010 | h | Equip de raig de sorra a pressió. (maquinària) | 0.260 | 2.86 | 0.74 |
| mq08gel010k | h | Grup electrògen insonoritzat, trifàsic, de 45 kVA de potència. (maquinària) | 0.260 | 4.81 | 1.25 |
| mo038 | h | Oficial 1ª pintor. (mà d'obra) | 0.174 | 24.50 | 4.26 |
| mo076 | h | Ajudant pintor. (mà d'obra) | 0.174 | 21.75 | 3.78 |
| mo112 | h | Peó especialitzat construcció. (mà d'obra) | 0.302 | 21.15 | 6.39 |
| mo113 | h | Peó ordinari construcció. (mà d'obra) | 0.302 | 20.46 | 6.18 |
| % | % | Costos directes complementaris | 2 % | 30.00 | 0.60 |
|  |  | Costos directes |  |  | 30.60 |
