# Aplicació manual de dues mans de revestiment sintètic elàstic impermeabilitzant bicomponent a base de resines de poliuretà alifàtic

- Propietat de l'arxiu: CYPE INGENIEROS, S.A.
- Format: FIEBDC-3/2002
- Divisa: EUR
- Costos indirectes: 3.00 %
- IVA: 21.00 %

**ROH010** m² Aplicació manual de dues mans de revestiment sintètic elàstic impermeabilitzant bicomponent a base de resines de poliuretà alifàtic, sense dissolvents, MasterSeal M 808 "BASF", color gris, prèvia aplicació d'una mà d'emprimació transparent, MasterSeal P 770 "BASF", (rendiment: 0,25 kg/m² cada mà), sobre superfícies de formigó en contacte amb aigua potable.
Aplicació manual de dues mans de revestiment sintètic elàstic impermeabilitzant bicomponent a base de resines de poliuretà alifàtic, sense dissolvents, MasterSeal M 808 "BASF", color gris, prèvia aplicació d'una mà d'emprimació transparent, MasterSeal P 770 "BASF", (rendiment: 0,25 kg/m² cada mà), sobre superfícies de formigó en contacte amb aigua potable.
Inclou: Aplicació de l'emprimació. Preparació de la mescla. Aplicació de dues mans d'acabat.
Criteri d'amidament de projecte: Superfície mesurada segons documentació gràfica de Projecte, amb el mateix criteri que el suport base.
Criteri de mesura d'obra: Es mesurarà la superfície realment executada segons especificacions de Projecte, amb el mateix criteri que el suport base.

| Codi | Ut | Descripció | Rendiment | Preu | Import |
|---|---|---|---|---|---|
| mt15bas120i | kg | Emprimació transparent, MasterSeal P 770 "BASF", de dos components, amb tecnologia Xolutec, per aplicar sobre superfície suport de formigó, de morter o metàl·lica amb brotxa o corró. (material) | 0.300 | 10.71 | 3.21 |
| mt15bas280c | kg | Revestiment sintètic elàstic impermeabilitzant bicomponent a base de resines de poliuretà alifàtic, sense dissolvents, MasterSeal M 808 "BASF", color gris, permeable al vapor d'aigua, amb alta resistència als agents químics i resistència a la intempèrie, apte per estar en contacte amb aigua potable. (material) | 0.500 | 13.48 | 6.74 |
| mo038 | h | Oficial 1ª pintor. (mà d'obra) | 0.186 | 24.50 | 4.56 |
| mo076 | h | Ajudant pintor. (mà d'obra) | 0.186 | 21.75 | 4.05 |
| % | % | Costos directes complementaris | 2 % | 18.56 | 0.37 |
|  |  | Costos directes |  |  | 18.93 |
