# Aplicació manual de dues mans de pintura epoxi MasterTop TC 428 "BASF"

- Propietat de l'arxiu: CYPE INGENIEROS, S.A.
- Format: FIEBDC-3/2002
- Divisa: EUR
- Costos indirectes: 3.00 %
- IVA: 21.00 %

**ROO010** m² Aplicació manual de dues mans de pintura epoxi MasterTop TC 428 "BASF", color gris RAL 7030, acabat setinat, textura llisa, la primera mà diluïda amb un 10% d'aigua i la següent sense diluir, (rendiment: 0,23 l/m² cada mà); sobre terra de garatge de formigó.
Aplicació manual de dues mans de pintura epoxi MasterTop TC 428 "BASF", color gris RAL 7030, acabat setinat, textura llisa, la primera mà diluïda amb un 10% d'aigua i la següent sense diluir, (rendiment: 0,23 l/m² cada mà); sobre terra de garatge de formigó.
Inclou: Neteja general de la superfície suport. Preparació de la mescla. Aplicació d'una mà de fons i una mà d'acabat.
Criteri d'amidament de projecte: Superfície mesurada segons documentació gràfica de Projecte, amb el mateix criteri que el suport base.
Criteri de mesura d'obra: Es mesurarà la superfície realment executada segons especificacions de Projecte, amb el mateix criteri que el suport base.

| Codi | Ut | Descripció | Rendiment | Preu | Import |
|---|---|---|---|---|---|
| mt27upx010n | kg | Pintura per a interior MasterTop TC 428 "BASF", de dos components a base de resina epoxi sense dissolvents i enduridor amínic a emulsió aquosa, color gris RAL 7030, acabat setinat, textura llisa, permeable al vapor d'aigua, impermeable a l'aigua i al diòxid de carboni i amb alta resistència als agents químics; per a aplicar amb brotxa, corró o pistola, segons UNE-EN 13813. (material) | 0.460 | 9.01 | 4.14 |
| mo038 | h | Oficial 1ª pintor. (mà d'obra) | 0.116 | 24.50 | 2.84 |
| mo076 | h | Ajudant pintor. (mà d'obra) | 0.116 | 21.75 | 2.52 |
| % | % | Costos directes complementaris | 2 % | 9.50 | 0.19 |
|  |  | Costos directes |  |  | 9.69 |
