# Aplicació manual de dues mans de pintura de poliuretà alifàtic MasterTop TC 445 "BASF"

- Propietat de l'arxiu: CYPE INGENIEROS, S.A.
- Format: FIEBDC-3/2002
- Divisa: EUR
- Costos indirectes: 3.00 %
- IVA: 21.00 %

**ROO020** m² Aplicació manual de dues mans de pintura de poliuretà alifàtic MasterTop TC 445 "BASF", incolor, acabat mat, textura llisa, (rendiment: 0,15 l/m² cada mà); prèvia aplicació d'una mà d'emprimació incolora de dos components, MasterTop P 622 "BASF", a base de resina epoxi sense dissolvents, de baixa viscositat, sobre terra de garatge de formigó.
Aplicació manual de dues mans de pintura de poliuretà alifàtic MasterTop TC 445 "BASF", incolor, acabat mat, textura llisa, (rendiment: 0,15 l/m² cada mà); prèvia aplicació d'una mà d'emprimació incolora de dos components, MasterTop P 622 "BASF", a base de resina epoxi sense dissolvents, de baixa viscositat, sobre terra de garatge de formigó.
Inclou: Neteja general de la superfície suport. Preparació de la mescla. Aplicació d'una mà de fons. Aplicació de dues mans d'acabat.
Criteri d'amidament de projecte: Superfície mesurada segons documentació gràfica de Projecte, amb el mateix criteri que el suport base.
Criteri de mesura d'obra: Es mesurarà la superfície realment executada segons especificacions de Projecte, amb el mateix criteri que el suport base.

| Codi | Ut | Descripció | Rendiment | Preu | Import |
|---|---|---|---|---|---|
| mt27upx040c | kg | Emprimació incolora de dos components, MasterTop P 622 "BASF", a base de resina epoxi sense dissolvents, de baixa viscositat, per aplicar sobre superfície suport de formigó o de morter. (material) | 0.400 | 12.01 | 4.80 |
| mt27upx020uh | kg | Vernís de dos components per a interior, MasterTop TC 445 "BASF", a base de poliuretà alifàtic i dissolvent, incolor, acabat mat, textura llisa, per a aplicar amb corró de pèl curt, amb resistència als raigs UV i a la intempèrie i amb alta resistència als agents químics. (material) | 0.300 | 16.08 | 4.82 |
| mo038 | h | Oficial 1ª pintor. (mà d'obra) | 0.139 | 24.50 | 3.41 |
| mo076 | h | Ajudant pintor. (mà d'obra) | 0.139 | 21.75 | 3.02 |
| % | % | Costos directes complementaris | 2 % | 16.05 | 0.32 |
|  |  | Costos directes |  |  | 16.37 |
