# FIEBDC-3

- Propietat de l'arxiu: CYPE INGENIEROS, S.A.
- Format: FIEBDC-3/2002
- Divisa: EUR
- Costos indirectes: 3.00 %
- IVA: 21.00 %

| Codi | Ut | Descripció | Preu |
|---|---|---|---|
| mt09bnc060a | kg | Resina epoxi incolora, MasterTop 1200 A4 "BASF", per a sistemes de paviments. (material) | 10.89 |
| mt09bnc061a | kg | Enduridor i catalitzador, MasterTop 1200 B4 "BASF", per a resina epoxi d'aplicació en sistemes de paviments. (material) | 13.92 |
| mt09bnc062a | kg | Pigment en pasta MasterTop X1 "BASF", per barrejar amb l'enduridor de resina epoxi, d'aplicació en sistemes de paviments. (material) | 43.75 |
| mt15bas130a | kg | Àrid de quars natural, MasterTop F1 "BASF", de granulometria compresa entre 0,18 i 0,3 mm, per utilitzar com a càrrega mineral en combinació amb resines epoxi o poliuretà. (material) | 0.88 |
| mo121 | h | Oficial 1ª aplicador de paviments industrials. (mà d'obra) | 24.50 |
| mo122 | h | Ajudant aplicador de paviments industrials. (mà d'obra) | 21.75 |
| % | % | Costos directes complementaris | 0.00 |
| RSI021 | m² |  |  |

## Altres textos de l'arxiu
- Revestiment de paviment industrial, llis, amb resistència al lliscament 15
