# Revestiment de paviment industrial

- Propietat de l'arxiu: CYPE INGENIEROS, S.A.
- Format: FIEBDC-3/2002
- Divisa: EUR
- Costos indirectes: 3.00 %
- IVA: 21.00 %

**RSI025** m² Revestiment de paviment industrial, realitzat sobre base de formigó endurit, amb el sistema MasterTop 135 PG "BASF", apte per a aparcaments, en interiors, mitjançant l'aplicació successiva de: morter, MasterEmaco P 200 "BASF", com a pont d'unió, (2 kg/m²); capa base de 10 mm d'espessor amb morter fluït d'enduriment ràpid, MasterTop 135 PG "BASF", CT - C60 - F10 - A6, segons UNE-EN 13813, color gris (20 kg/m²); líquid reductor de l'evaporació i millorador superficial MasterKure 111 WB "BASF", color groc fluorescent (0,15 l/m²) i acabat superficial mitjançant remolinat i polit mecànics.
Revestiment de paviment industrial, realitzat sobre base de formigó endurit, amb el sistema MasterTop 135 PG "BASF", apte per a aparcaments, en interiors, mitjançant l'aplicació successiva de: morter, MasterEmaco P 200 "BASF", com a pont d'unió, (2 kg/m²); capa base de 10 mm d'espessor amb morter fluït d'enduriment ràpid, MasterTop 135 PG "BASF", CT - C60 - F10 - A6, segons UNE-EN 13813, color gris (20 kg/m²); líquid reductor de l'evaporació i millorador superficial MasterKure 111 WB "BASF", color groc fluorescent (0,15 l/m²) i acabat superficial mitjançant remolinat i polit mecànics.
Inclou: Neteja de la superfície suport. Replanteig de les juntes i draps de treball. Aplicació del morter. Aplicació de la capa de rodadura. Estesa del líquid reductor de l'evaporació i millorador superficial. Fratasado mecànic de la superfície. Curat del formigó. Neteja final del paviment.
Criteri d'amidament de projecte: Superfície mesurada en projecció horitzontal, segons documentació gràfica de Projecte.
Criteri de mesura d'obra: Es mesurarà, en projecció horitzontal, la superfície realment executada segons especificacions de Projecte.
Criteri de valoració econòmica: El preu no inclou la superfície suport ni l'execució i el segellat dels junts.

| Codi | Ut | Descripció | Rendiment | Preu | Import |
|---|---|---|---|---|---|
| mt09reh010d | kg | Morter, MasterEmaco P 200 "BASF", a base de ciments especials, resines i àrids seleccionats, permeable al vapor d'aigua i amb alta resistència a cicles de congelació i desglaç, com pont d'unió per a materials cimentosos sobre formigó. (material) | 2.000 | 1.14 | 2.28 |
| mt09bnc015d | kg | Morter fluït d'enduriment ràpid, MasterTop 135 PG "BASF", CT - C60 - F10 - A6, segons UNE-EN 13813, color gris, compost de ciment i additius, amb resistència als sulfats, als àlcalis i a l'aigua de mar i una resistència a la abrasió segons el mètode Böhme UNE-EN 13892-3 de 6 cm³ / 50 cm². (material) | 20.000 | 0.98 | 19.60 |
| mt09bnc018a | l | Líquid reductor de l'evaporació i millorador superficial MasterKure 111 WB "BASF", color groc fluorescent, per a paviments de formigó. (material) | 0.150 | 12.26 | 1.84 |
| mq06pym020 | h | Mescladora-bombadora per morters autoanivellants. (maquinària) | 0.200 | 10.20 | 2.04 |
| mq06fra010 | h | Arremolinadora mecànica de formigó. (maquinària) | 0.250 | 5.07 | 1.27 |
| mq06aca030 | h | Polidora per a paviments de formigó, composta per plats giratoris als que s'acoblen una sèrie de moles abrasives diamantades, refrigerades amb aigua, amb sistema d'aspiració. (maquinària) | 0.200 | 13.25 | 2.65 |
| mo121 | h | Oficial 1ª aplicador de paviments industrials. (mà d'obra) | 0.928 | 24.50 | 22.74 |
| mo122 | h | Ajudant aplicador de paviments industrials. (mà d'obra) | 0.928 | 21.75 | 20.18 |
| % | % | Costos directes complementaris | 2 % | 72.60 | 1.45 |
|  |  | Costos directes |  |  | 74.05 |
