# Segellat de junt de 10 mm d'amplada i 20 mm de profunditat en paviment continu de formigó

- Propietat de l'arxiu: CYPE INGENIEROS, S.A.
- Format: FIEBDC-3/2002
- Divisa: EUR
- Costos indirectes: 3.00 %
- IVA: 21.00 %

**RSN130** m Segellat de junt de 10 mm d'amplada i 20 mm de profunditat en paviment continu de formigó, mitjançant col·locació de cordó de polietilè expandit de cel·les tancades, de secció circular de 6 mm de diàmetre, MasterSeal 920 "BASF" com obturador de fons; aplicació amb brotxa d'emprimació monocomponent a base de poliuretà, MasterSeal P 147 "BASF", incolora en les vores del junt; i posterior aplicació amb pistola manual o pneumàtica, de massilla elastòmera monocomponent a base de poliuretà, MasterSeal NP 474 "BASF", de color blanc, com a material de segellat.
Segellat de junt de 10 mm d'amplada i 20 mm de profunditat en paviment continu de formigó, mitjançant col·locació de cordó de polietilè expandit de cel·les tancades, de secció circular de 6 mm de diàmetre, MasterSeal 920 "BASF" com obturador de fons; aplicació amb brotxa d'emprimació monocomponent a base de poliuretà, MasterSeal P 147 "BASF", incolora en les vores del junt; i posterior aplicació amb pistola manual o pneumàtica, de massilla elastòmera monocomponent a base de poliuretà, MasterSeal NP 474 "BASF", de color blanc, com a material de segellat. Inclús cinta adhesiva de pintor per a protecció de les vores del junt.
Inclou: Neteja i preparació de l'interior de la junta. Col·locació del cordó per ompliment del fons. Aplicació de l'emprimació. Aplicació del material de segellat.
Criteri d'amidament de projecte: Longitud mesurada segons documentació gràfica de Projecte.
Criteri de mesura d'obra: Es mesurarà la longitud realment executada segons especificacions de Projecte.

| Codi | Ut | Descripció | Rendiment | Preu | Import |
|---|---|---|---|---|---|
| mt27wav020b | m | Cinta adhesiva de pintor, de 50 cm d'amplada. (material) | 2.000 | 0.20 | 0.40 |
| mt15bas010A | m | Cordó de polietilè expandit de cel·les tancades, de secció circular de 15 mm de diàmetre, MasterSeal 920 "BASF", per al replè de fons de junt. (material) | 1.050 | 0.08 | 0.08 |
| mt15bas020d | l | Emprimació monocomponent a base de poliuretà, MasterSeal P 147 "BASF", incolora, per millorar la cohesió de les vores del junt a segellar i incrementar l'adherència amb la massilla segelladora. (material) | 0.010 | 19.81 | 0.20 |
| mt15bas030m | U | Cartutx de massilla elastòmera monocomponent a base de poliuretà, MasterSeal NP 474 "BASF", de color blanc, de 600 ml, tipus F-25 HM segons UNE-EN ISO 11600, d'alta adherència i d'enduriment ràpid, amb elevades propietats elàstiques, resistència a la intempèrie, a l'envelliment i als rajos UV, apta per estar en contacte amb aigua potable, duresa Shore A aproximada de 35 i allargament en trencament > 600%, segons UNE-EN ISO 11600. (material) | 0.167 | 6.42 | 1.07 |
| mo020 | h | Oficial 1ª construcció. (mà d'obra) | 0.240 | 24.50 | 5.88 |
| % | % | Costos directes complementaris | 2 % | 7.63 | 0.15 |
|  |  | Costos directes |  |  | 7.78 |
