# Aplicació manual d'emprimació activa de dos components a base de resina epoxi, MasterEmaco P 2000 BP "BASF", de color vermell, garantint l'adherència entre ambdós, (rendiment: 1 kg/m²)

- Propietat de l'arxiu: CYPE INGENIEROS, S.A.
- Format: FIEBDC-3/2002
- Divisa: EUR
- Costos indirectes: 3.00 %
- IVA: 21.00 %

## E Estructures

### EH Formigó armat

#### EHO Proteccions

**EHO020** m² Aplicació manual d'emprimació activa de dos components a base de resina epoxi, MasterEmaco P 2000 BP "BASF", de color vermell, garantint l'adherència entre ambdós, (rendiment: 1 kg/m²).
Aplicació manual d'emprimació activa de dos components a base de resina epoxi, MasterEmaco P 2000 BP "BASF", de color vermell, garantint l'adherència entre ambdós, (rendiment: 1 kg/m²).
Inclou: Neteja de la superfície suport. Preparació de la mescla. Aplicació del producte.
Criteri d'amidament de projecte: Superfície mesurada segons documentació gràfica de Projecte.
Criteri de mesura d'obra: Es mesurarà la superfície realment executada segons especificacions de Projecte.
Criteri de valoració econòmica: El preu no inclou el morter de reparació.

| Codi | Ut | Descripció | Rendiment | Preu | Import |
|---|---|---|---|---|---|
| mt09reh040n | kg | Emprimació activa de dos components a base de resina epoxi, MasterEmaco P 2000 BP "BASF", de color vermell, impermeable a l'aigua, a l'oxigen, als clorurs i als olis, per a la protecció i passivació d'armadures d'acer, i com pont d'unió entre formigó o morter fresc i formigó o morter endurit (material) | 1.000 | 9.48 | 9.48 |
| mo112 | h | Peó especialitzat construcció. (mà d'obra) | 0.143 | 21.15 | 3.02 |
| % | % | Costos directes complementaris | 2 % | 12.50 | 0.25 |
|  |  | Costos directes |  |  | 12.75 |
