# Aplicació manual de morter tixòtrop monocomponent

- Propietat de l'arxiu: CYPE INGENIEROS, S.A.
- Format: FIEBDC-3/2002
- Divisa: EUR
- Costos indirectes: 3.00 %
- IVA: 21.00 %

## E Estructures

### EH Formigó armat

#### EHY Reparacions

**EHY028** m² Aplicació manual de morter tixòtrop monocomponent, modificat amb polímers, reforçat amb fibres d'anivellació superficial i enduriment ràpid MasterEmaco N 5200 "BASF", amb una resistència a compressió a 28 dies major o igual a 31 N/mm², classe R2 segons UNE-EN 1504-3, compost de ciments especials, àrids de granulometria seleccionada, polímers especials i fibres, amb baix contingut en cromat i exempt de clorurs, en capa de 20 mm de gruix mitjà, amb acabat superficial remolinat amb esponja o remolinador, per a reparació no estructural d'edificis i estructures de formigó (barraques, buits, nius de graves, etc.).
Aplicació manual de morter tixòtrop monocomponent, modificat amb polímers, reforçat amb fibres d'anivellació superficial i enduriment ràpid MasterEmaco N 5200 "BASF", amb una resistència a compressió a 28 dies major o igual a 31 N/mm², classe R2 segons UNE-EN 1504-3, compost de ciments especials, àrids de granulometria seleccionada, polímers especials i fibres, amb baix contingut en cromat i exempt de clorurs, en capa de 20 mm de gruix mitjà, amb acabat superficial remolinat amb esponja o remolinador, per a reparació no estructural d'edificis i estructures de formigó (barraques, buits, nius de graves, etc.).
Inclou: Humectació de la superfície suport. Preparació de la mescla. Aplicació del producte. Perfilat de les arestes. Curat.
Criteri d'amidament de projecte: Superfície mesurada segons documentació gràfica de Projecte.
Criteri de mesura d'obra: Es mesurarà la superfície realment executada segons especificacions de Projecte.

| Codi | Ut | Descripció | Rendiment | Preu | Import |
|---|---|---|---|---|---|
| mt09reh080d | kg | Morter tixòtrop monocomponent, modificat amb polímers, reforçat amb fibres d'anivellació superficial i enduriment ràpid MasterEmaco N 5200 "BASF", amb una resistència a compressió a 28 dies major o igual a 31 N/mm², classe R2 segons UNE-EN 1504-3, compost de ciments especials, àrids de granulometria seleccionada, polímers especials i fibres, amb baix contingut en cromat i exempt de clorurs, per a reparació no estructural del formigó. (material) | 30.000 | 1.58 | 47.40 |
| mt08aaa010a | m³ | Aigua. (material) | 0.004 | 1.50 | 0.01 |
| mo020 | h | Oficial 1ª construcció. (mà d'obra) | 0.626 | 25.08 | 15.70 |
| mo113 | h | Peó ordinari construcció. (mà d'obra) | 0.626 | 21.69 | 13.58 |
| % | % | Costos directes complementaris | 2 % | 76.69 | 1.53 |
|  |  | Costos directes |  |  | 78.22 |
