# Aplicació manual d'impregnació hidrofugant incolora inhibidora de la corrosió

- Propietat de l'arxiu: CYPE INGENIEROS, S.A.
- Format: FIEBDC-3/2002
- Divisa: EUR
- Costos indirectes: 3.00 %
- IVA: 21.00 %

## E Estructures

### EH Formigó armat

#### EHY Reparacions

**EHY052** m² Aplicació manual d'impregnació hidrofugant incolora inhibidora de la corrosió, MasterProtect 8000 CI "BASF", de baixa viscositat, a base de silà i inhibidors de corrosió organofuncionals, sobre superfície de formigó armat, per a l'obtenció d'una capa protectora davant de la corrosió de les armadures i permeable al vapor d'aigua aplicada amb brotxa o corró en dues capes, amb 0,33 l/m² de consum mitjà per capa.
Aplicació manual d'impregnació hidrofugant incolora inhibidora de la corrosió, MasterProtect 8000 CI "BASF", de baixa viscositat, a base de silà i inhibidors de corrosió organofuncionals, sobre superfície de formigó armat, per a l'obtenció d'una capa protectora davant de la corrosió de les armadures i permeable al vapor d'aigua aplicada amb brotxa o corró en dues capes, amb 0,33 l/m² de consum mitjà per capa.
Inclou: Neteja de la superfície suport. Aplicació del producte.
Criteri d'amidament de projecte: Superfície mesurada segons documentació gràfica de Projecte.
Criteri de mesura d'obra: Es mesurarà la superfície realment executada segons especificacions de Projecte.

| Codi | Ut | Descripció | Rendiment | Preu | Import |
|---|---|---|---|---|---|
| mt27tsb020d | l | Impregnació hidrofugant incolora inhibidora de la corrosió, MasterProtect 8000 CI "BASF", de baixa viscositat, a base de silà i inhibidors de corrosió organofuncionals, permeable al vapor d'aigua, per a la protecció davant de la corrosió d'elements de formigó armat i pretesat, segons UNE-EN 1504-2. (material) | 0.660 | 52.50 | 34.65 |
| mo020 | h | Oficial 1ª construcció. (mà d'obra) | 0.219 | 25.08 | 5.49 |
| mo113 | h | Peó ordinari construcció. (mà d'obra) | 0.219 | 21.69 | 4.75 |
| % | % | Costos directes complementaris | 2 % | 44.89 | 0.90 |
|  |  | Costos directes |  |  | 45.79 |
