# Revestiment de protecció de paviment industrial cimentós

- Propietat de l'arxiu: CYPE INGENIEROS, S.A.
- Format: FIEBDC-3/2002
- Divisa: EUR
- Costos indirectes: 3.00 %
- IVA: 21.00 %

## R Revestiments i extrasdossats

### RS Paviments

#### RSI Sistemes de paviments

**RSI052** m² Revestiment de protecció de paviment industrial cimentós, abocat amb bomba, sobre base de formigó endurit (no inclosa en aquest preu), constituït per pont d'unió, MasterEmaco P 200 "BASF" (rendiment: 2 kg/m²), capa de rodolament de 10 mm de gruix mitjà de morter fluït d'enduriment ràpid, MasterTop 135 PG "BASF", CT - C60 - F10 - AR2, segons UNE-EN 13813, color gris (rendiment: 20 kg/m²), aplicació de líquid reductor de l'evaporació i millorador superficial, MasterKure 111 WB "BASF", (rendiment: 0,15 l/m²) i posterior aplicació de líquid de curat incolor, MasterKure 114 SB "BASF", (rendiment: 0,1 l/m²).
Formació de revestiment de protecció de paviment industrial cimentós, abocat amb bomba, sobre base de formigó endurit (no inclosa en aquest preu), constituït per pont d'unió, MasterEmaco P 200 "BASF" (rendiment: 2 kg/m²), capa de rodolament de 10 mm de gruix mitjà de morter fluït d'enduriment ràpid, MasterTop 135 PG "BASF", CT - C60 - F10 - AR2, segons UNE-EN 13813, color gris (rendiment: 20 kg/m²), aplicació de líquid reductor de l'evaporació i millorador superficial, MasterKure 111 WB "BASF", (rendiment: 0,15 l/m²) i posterior aplicació de líquid de curat incolor, MasterKure 114 SB "BASF", (rendiment: 0,1 l/m²). Inclús p/p de neteja de la superfície suport, remolinat mecànic de tota la superfície i neteja final de la superfície acabada. Sense incloure la preparació de la superfície suport existent, els junts de construcció, de retracció i de dilatació, ni els junts perimetrals.
Inclou: Neteja de la superfície suport. Replanteig de les juntes i draps de treball. Aplicació del pont d'unió. Aplicació de la capa de rodadura. Estesa del líquid reductor de l'evaporació i millorador superficial. Fratasado mecànic de la superfície. Estesa del líquid de curat. Neteja final del paviment.
Criteri d'amidament de projecte: Superfície mesurada en projecció horitzontal, segons documentació gràfica de Projecte.
Criteri de mesura d'obra: Es mesurarà, en projecció horitzontal, la superfície realment executada segons especificacions de Projecte.

| Codi | Ut | Descripció | Rendiment | Preu | Import |
|---|---|---|---|---|---|
| mt09reh010b | kg | Pont d'unió, MasterEmaco P 200 "BASF", per a materials cimentosos sobre formigó, elaborat amb morter sec a base de ciments especials, resines i àrids seleccionats. (material) | 2.000 | 1.14 | 2.28 |
| mt09bnc015d | kg | Morter fluït d'enduriment ràpid, MasterTop 135 PG "BASF", CT - C60 - F10 - AR2, segons UNE-EN 13813, color gris, compost de ciment i additius, amb una resistència a la abrasió segons el mètode Böhme UNE-EN 13892-3 de 6 cm³ / 50 cm². (material) | 20.000 | 0.97 | 19.40 |
| mt09bnc018b | l | Líquid reductor de l'evaporació i millorador superficial, per a paviments de formigó, MasterKure 111 WB "BASF", color groc fluorescent. (material) | 0.150 | 12.26 | 1.84 |
| mt09bnc020b | l | Líquid de curat incolor per a paviments de formigó, MasterKure 114 SB "BASF", format per una dissolució de resines sintètiques en base solvent. (material) | 0.100 | 6.00 | 0.60 |
| mq06pym020 | h | Mescladora-bombadora per morters autonivelantes. (maquinària) | 0.233 | 10.20 | 2.38 |
| mq06fra010 | h | Arremolinadora mecànica de formigó. (maquinària) | 0.292 | 5.07 | 1.48 |
| mo020 | h | Oficial 1ª construcció. (mà d'obra) | 0.849 | 23.30 | 19.78 |
| mo077 | h | Ajudant construcció. (mà d'obra) | 0.849 | 20.68 | 17.56 |
| % | % | Costos directes complementaris | 2 % | 65.32 | 1.31 |
|  |  | Costos directes |  |  | 66.63 |
