# Fossat d'ascensor a nivell de fonamentació

- Propietat de l'arxiu: CYPE INGENIEROS, S.A.
- Format: FIEBDC-3/2002
- Divisa: EUR
- Costos indirectes: 3.00 %
- IVA: 21.00 %

**CVF010** m³ Fossat d'ascensor a nivell de fonamentació, mitjançant vas de formigó armat, realitzat amb formigó HA-25/B/20/IIa fabricat en central, i abocament des de camió, i acer UNE-EN 10080 B 500 S, amb una quantia aproximada de 50 kg/m³. Inclús armadures per a formació de cèrcols de vora i reforços, armadures d'espera, filferro de lligar, separadors i líquid desencofrant MasterFinish RL 294 "BASF", per evitar l'adherència del formigó a l'encofrat.
Fossat d'ascensor a nivell de fonamentació, mitjançant vas de formigó armat, realitzat amb formigó HA-25/B/20/IIa fabricat en central, i abocament des de camió, i acer UNE-EN 10080 B 500 S, amb una quantia aproximada de 50 kg/m³. Inclús armadures per a formació de cèrcols de vora i reforços, armadures d'espera, filferro de lligar, separadors i líquid desencofrant MasterFinish RL 294 "BASF", per evitar l'adherència del formigó a l'encofrat.
Inclou: Replanteig i traçat dels elements. Col·locació de separadors i fixació de les armadures. Muntatge del sistema d'encofrat. Abocament i compactació del formigó. Desmuntatge del sistema d'encofrat. Curat del formigó.
Criteri d'amidament de projecte: Volum mesurat sobre les seccions teòriques de càlcul, segons documentació gràfica de Projecte.
Criteri de mesura d'obra: Es mesurarà el volum teòric executat segons especificacions de Projecte.
Criteri de valoració econòmica: El preu inclou el muntatge i desmuntatge del sistema d'encofrat, l'elaboració de la ferralla (tall, doblegat i conformat d'elements) en taller industrial i el muntatge en el lloc definitiu de la seva col·locació en obra.

| Codi | Ut | Descripció | Rendiment | Preu | Import |
|---|---|---|---|---|---|
| mt08eme040 | m² | Panells metàl·lics de varies dimensions, per encofrar elements de formigó. (material) | 0.025 | 52.00 | 1.30 |
| mt50spa052b | m | Tauló de fusta de pi, de 20x7,2 cm. (material) | 0.100 | 4.39 | 0.44 |
| mt50spa081a | U | Puntal metàl·lic telescòpic, de fins a 3 m d'altura. (material) | 0.065 | 13.37 | 0.87 |
| mt08eme051a | m | Fleix d'acer galvanitzat, per a encofrat metàl·lic. (material) | 0.500 | 0.29 | 0.15 |
| mt08var050 | kg | Filferro galvanitzat per a lligar, de 1,30 mm de diàmetre. (material) | 0.450 | 1.10 | 0.50 |
| mt08var060 | kg | Puntes d'acer de 20x100 mm. (material) | 0.500 | 7.00 | 3.50 |
| mt08dba010g | l | Agent desemmotllant, a base d'olis especials, emulsionant en aigua MasterFinish RL 294 "BASF", per a encofrats metàl·lics, fenòlics o de fusta. (material) | 0.150 | 2.26 | 0.34 |
| mt07sep010ab | U | Separador homologat de plàstic per a armadures de fonamentacions de varis diàmetres. (material) | 4.000 | 0.13 | 0.52 |
| mt07aco020d | U | Separador homologat per murs. (material) | 8.000 | 0.06 | 0.48 |
| mt07aco010c | kg | Ferralla elaborada en taller industrial amb acer en barres corrugades, UNE-EN 10080 B 500 S, de varis diàmetres. (material) | 50.000 | 0.81 | 40.50 |
| mt10haf010nga | m³ | Formigó HA-25/B/20/IIa, fabricat en central. (material) | 1.100 | 67.42 | 74.16 |
| mo044 | h | Oficial 1ª encofrador. (mà d'obra) | 2.068 | 24.50 | 50.67 |
| mo091 | h | Ajudant encofrador. (mà d'obra) | 2.757 | 21.75 | 59.96 |
| mo043 | h | Oficial 1ª ferrallista. (mà d'obra) | 0.221 | 24.50 | 5.41 |
| mo090 | h | Ajudant ferrallista. (mà d'obra) | 0.331 | 21.75 | 7.20 |
| mo045 | h | Oficial 1ª estructurista, en treballs de posada en obra del formigó. (mà d'obra) | 0.345 | 24.50 | 8.45 |
| mo092 | h | Ajudant estructurista, en treballs de posada en obra del formigó. (mà d'obra) | 0.689 | 21.75 | 14.99 |
| % | % | Costos directes complementaris | 2 % | 269.44 | 5.39 |
|  |  | Costos directes |  |  | 274.83 |
