# Reblert d'extradós de volta amb formigó no estructural HNE-15/B/20, amb mitjans manuals

- Propietat de l'arxiu: CYPE INGENIEROS, S.A.
- Format: FIEBDC-3/2002
- Divisa: EUR
- Costos indirectes: 3.00 %
- IVA: 21.00 %

**EFE021** m³ Reblert d'extradós de volta amb formigó no estructural HNE-15/B/20, amb mitjans manuals.
Reblert d'extradós de volta amb formigó no estructural HNE-15/B/20, amb mitjans manuals.
Inclou: Estesa del material de reblert en tongades d'espessor uniforme. Reglejat i anivellació de la superfície d'acabat.
Criteri d'amidament de projecte: Volum mesurat segons documentació gràfica de Projecte.
Criteri de mesura d'obra: Es mesurarà el volum realment executat segons especificacions de Projecte.

| Codi | Ut | Descripció | Rendiment | Preu | Import |
|---|---|---|---|---|---|
| mt10hmf011xb | m³ | Formigó no estructural HNE-15/B/20, fabricat en central. (material) | 1.050 | 57.88 | 60.77 |
| mo020 | h | Oficial 1ª construcció. (mà d'obra) | 0.714 | 24.50 | 17.49 |
| mo113 | h | Peó ordinari construcció. (mà d'obra) | 1.428 | 20.46 | 29.22 |
| % | % | Costos directes complementaris | 2 % | 107.48 | 2.15 |
|  |  | Costos directes |  |  | 109.63 |
