# Reforç de forjat de biguetes de fusta

- Propietat de l'arxiu: CYPE INGENIEROS, S.A.
- Format: FIEBDC-3/2002
- Divisa: EUR
- Costos indirectes: 3.00 %
- IVA: 21.00 %

**EMZ310** m² Reforç de forjat de biguetes de fusta, mitjançant la disposició en perforacions de 5 connectors per m² de forjat, formats per cargols d'acer galvanitzat (qualitat 6.8 segons UNE-EN ISO 898-1), de 12 mm de diàmetre i 100 mm de longitud, amb cabota hexagonal, rosca mètrica total, rosques i volanderes, fixats a les bigues amb resina epoxi-acrilat, lliure d'estirè, MasterFlow 920 AN "BASF"; i 15 connectors per m² de forjat, formats per cargols d'acer galvanitzat (qualitat 6.8 segons UNE-EN ISO 898-1), de 10 mm de diàmetre i 80 mm de longitud, amb cabota hexagonal, rosca mètrica total, rosques i volanderes, fixats a les biguetes amb resina epoxi-acrilat, lliure d'estirè, MasterFlow 920 AN "BASF"; col·locació de malla electrosoldada ME 20x20 Ø 5-5 B 500 T 6x2,20 UNE-EN 10080 i abocament de capa de compressió de 5 cm de gruix de formigó lleuger HLE-25/B/10/IIa, densitat entre 1200 i 1500 kg/m³, (quantitat mínima de ciment 275 kg/m³), fabricat en central, i abocament amb cubilot; apuntalament i desapuntalament de les biguetes.
Reforç de forjat de biguetes de fusta, mitjançant la disposició en perforacions de 5 connectors per m² de forjat, formats per cargols d'acer galvanitzat (qualitat 6.8 segons UNE-EN ISO 898-1), de 12 mm de diàmetre i 100 mm de longitud, amb cabota hexagonal, rosca mètrica total, rosques i volanderes, fixats a les bigues amb resina epoxi-acrilat, lliure d'estirè, MasterFlow 920 AN "BASF"; i 15 connectors per m² de forjat, formats per cargols d'acer galvanitzat (qualitat 6.8 segons UNE-EN ISO 898-1), de 10 mm de diàmetre i 80 mm de longitud, amb cabota hexagonal, rosca mètrica total, rosques i volanderes, fixats a les biguetes amb resina epoxi-acrilat, lliure d'estirè, MasterFlow 920 AN "BASF"; col·locació de malla electrosoldada ME 20x20 Ø 5-5 B 500 T 6x2,20 UNE-EN 10080 i abocament de capa de compressió de 5 cm de gruix de formigó lleuger HLE-25/B/10/IIa, densitat entre 1200 i 1500 kg/m³, (quantitat mínima de ciment 275 kg/m³), fabricat en central, i abocament amb cubilot; apuntalament i desapuntalament de les biguetes.
Inclou: Replanteig del sistema d'encofrat. Muntatge del sistema d'encofrat. Neteja i sanejat de les bigues i biguetes. Replanteig i realització deles perforacions en bigues i biguetes. Neteja de les perforacions. Preparació del cartutx. Aplicació de la resina en els forats. Col·locació dels connectors a les perforacions. Col·locació de la malla electrosoldada amb separadors homologats. Abocament i compactació del formigó. Reglejat i anivellació de la capa de compressió. Curat del formigó. Desmuntatge del sistema d'encofrat. Neteja de les restes generades.
Criteri d'amidament de projecte: Superfície mesurada segons documentació gràfica de Projecte.
Criteri de mesura d'obra: Es mesurarà la superfície realment executada segons especificacions de Projecte.

| Codi | Ut | Descripció | Rendiment | Preu | Import |
|---|---|---|---|---|---|
| mt08eff040aa | m² | Tauler estructural de fusta per a ús en ambient humit, de 2500x1250 mm i 15 mm de gruix, segons UNE-EN 312. (material) | 1.050 | 6.80 | 7.14 |
| mt07emr111d | U | Clau, de 4 mm de diàmetre i 75 mm de longitud, d'acer galvanitzat d'alta adherència. (material) | 9.000 | 0.08 | 0.72 |
| mt50spa052b | m | Tauló de fusta de pi, de 20x7,2 cm. (material) | 0.040 | 4.39 | 0.18 |
| mt50spa101 | kg | Claus d'acer. (material) | 0.045 | 1.30 | 0.06 |
| mt50spa081a | U | Puntal metàl·lic telescòpic, de fins a 3 m d'altura. (material) | 0.013 | 13.37 | 0.17 |
| mt26reh100v | U | Cartutx de 825 ml de resina epoxi-acrilat, lliure d'estirè, MasterFlow 920 AN "BASF", de dos components, amb dosificador i filtre de mescla automàtica, per a ancoratges estructurals verticals i horitzontals. (material) | 0.180 | 14.90 | 2.68 |
| mt07rem020er | U | Cargol d'acer galvanitzat qualitat 6.8 segons UNE-EN ISO 898-1, tipus M-12, de cabota hexagonal i rosca mètrica total segons DIN 931 i UNE-EN ISO 4014, de 12 mm de diàmetre i 100 mm de longitud, amb rosca i volandera, per a la seva utilització, fixats amb resina, com connectors a bigues i biguetes de fusta. (material) | 5.000 | 0.34 | 1.70 |
| mt07rem020dp | U | Cargol d'acer galvanitzat qualitat 6.8 segons UNE-EN ISO 898-1, tipus M-10, de cabota hexagonal i rosca mètrica total segons DIN 931 i UNE-EN ISO 4014, de 10 mm de diàmetre i 80 mm de longitud, amb rosca i volandera, per a la seva utilització, fixats amb resina, com connectors a bigues i biguetes de fusta. (material) | 15.000 | 0.19 | 2.85 |
| mt07ame010d | m² | Malla electrosoldada ME 20x20 Ø 5-5 B 500 T 6x2,20 UNE-EN 10080. (material) | 1.100 | 1.35 | 1.49 |
| mt10hes050gbg | m³ | Formigó lleuger estructural HLE-25/B/10/IIa, d'entre 1200 i 1500 kg/m³ de densitat, quantitat mínima de ciment 275 kg/m³, fabricat en central. (material) | 0.053 | 115.83 | 6.14 |
| mo044 | h | Oficial 1ª encofrador. (mà d'obra) | 0.143 | 24.50 | 3.50 |
| mo091 | h | Ajudant encofrador. (mà d'obra) | 0.143 | 21.75 | 3.11 |
| mo020 | h | Oficial 1ª construcció. (mà d'obra) | 0.714 | 24.50 | 17.49 |
| mo077 | h | Ajudant construcció. (mà d'obra) | 0.714 | 21.75 | 15.53 |
| mo043 | h | Oficial 1ª ferrallista. (mà d'obra) | 0.033 | 24.50 | 0.81 |
| mo090 | h | Ajudant ferrallista. (mà d'obra) | 0.033 | 21.75 | 0.72 |
| mo045 | h | Oficial 1ª estructurista, en treballs de posada en obra del formigó. (mà d'obra) | 0.607 | 24.50 | 14.87 |
| mo092 | h | Ajudant estructurista, en treballs de posada en obra del formigó. (mà d'obra) | 0.607 | 21.75 | 13.20 |
| % | % | Costos directes complementaris | 2 % | 92.36 | 1.85 |
|  |  | Costos directes |  |  | 94.21 |
