# Impermeabilització interior de jardinera

- Propietat de l'arxiu: CYPE INGENIEROS, S.A.
- Format: FIEBDC-3/2002
- Divisa: EUR
- Costos indirectes: 3.00 %
- IVA: 21.00 %

**NID010** m² Impermeabilització interior de jardinera, realitzada mitjançant impermeabilitzant líquid, MasterSeal M 860 "BASF", de color gris, armat i reforçat de punts singulars amb geotèxtil no teixit de fibres de polièster i massilla tixotròpica a base de poliuretà líquid, aplicat amb plana, sobre emprimació transparent, MasterTop P 621 "BASF", prèviament aplicada sobre la superfície suport de formigó o morter de ciment (no inclosa en aquest preu).
Formació d'impermeabilització interior de jardinera o cavitat on es vagi a situar plantes, realitzada mitjançant aplicació d'impermeabilitzant líquid, MasterSeal M 860 "BASF", de color gris, de dos components a base de resina de poliuretà. Fins i tot p/p de neteja i preparació de la superfície suport amb l'aplicació d'una mà d'emprimació transparent, MasterTop P 621 "BASF" i resolució de punts singulars mitjançant geotèxtil no teixit de fibres de polièster, de 90 g/m² de massa superficial fixat amb massilla tixotròpica a base de poliuretà líquid, color gris.
Inclou: Neteja i preparació de la superfície en la què ha d'aplicar-se la impermeabilització. Aplicació de l'emprimació. Resolució dels punts singulars. Aplicació de l'impermeabilitzant.
Criteri d'amidament de projecte: Superfície mesurada segons documentació gràfica de Projecte.
Criteri de mesura d'obra: Es mesurarà la superfície realment executada segons especificacions de Projecte.

| Codi | Ut | Descripció | Rendiment | Preu | Import |
|---|---|---|---|---|---|
| mt15bas120a | kg | Emprimació transparent, MasterTop P 621 "BASF", de dos components a base de resina epoxi, per aplicar sobre superfície suport cimentosa. (material) | 0.200 | 15.04 | 3.01 |
| mt15rer500a | m² | Geotèxtil no teixit de fibres de polièster, de 90 g/m² de massa superficial. (material) | 0.050 | 11.62 | 0.58 |
| mt15rer140a | kg | Massilla tixotròpica a base de poliuretà líquid, color gris. (material) | 0.100 | 19.52 | 1.95 |
| mt15bas165a | kg | Impermeabilitzant líquid, MasterSeal M 860 "BASF", de color gris, de dos components a base de resina de poliuretà, per a aplicar amb plana dentada, per conformar una membrana impermeable en cobertes planes o inclinades. (material) | 1.600 | 11.94 | 19.10 |
| mo032 | h | Oficial 1ª aplicador de productes impermeabilitzants. (mà d'obra) | 0.198 | 23.30 | 4.61 |
| mo070 | h | Ajudant aplicador de productes impermeabilitzants. (mà d'obra) | 0.198 | 20.68 | 4.09 |
| % | % | Costos directes complementaris | 2 % | 33.34 | 0.67 |
|  |  | Costos directes |  |  | 34.01 |
