# Segellat de junta de dilatació amb banda elàstica impermeable d'elastòmer termoplàstic

- Propietat de l'arxiu: CYPE INGENIEROS, S.A.
- Format: FIEBDC-3/2002
- Divisa: EUR
- Costos indirectes: 3.00 %
- IVA: 21.00 %

**NIJ050** m Segellat de junta de dilatació amb banda elàstica impermeable d'elastòmer termoplàstic, MasterSeal 930 "BASF", color gris, de 150 mm d'amplada i 1 mm de gruix, col·locada amb cavalcaments, fixada al suport mitjançant adhesiu de dos components a base de resina epoxi sense dissolvents, MasterSeal 933 "BASF", (rendiment: 1 kg/m), aplicat en dues capes, la primera capa abans de la col·locació de la banda i la segona capa després de la col·locació de la banda, deixant lliure la zona de la banda exposada al moviment.
Segellat de junta de dilatació amb banda elàstica impermeable d'elastòmer termoplàstic, MasterSeal 930 "BASF", color gris, de 150 mm d'amplada i 1 mm de gruix, col·locada amb cavalcaments, fixada al suport mitjançant adhesiu de dos components a base de resina epoxi sense dissolvents, MasterSeal 933 "BASF", (rendiment: 1 kg/m), aplicat en dues capes, la primera capa abans de la col·locació de la banda i la segona capa després de la col·locació de la banda, deixant lliure la zona de la banda exposada al moviment.
Inclou: Preparació del suport. Aplicació de la primera capa d'adhesiu. Col·locació de la banda. Aplicació de la segona capa d'adhesiu.
Criteri d'amidament de projecte: Longitud mesurada segons documentació gràfica de Projecte.
Criteri de mesura d'obra: Es mesurarà la longitud realment executada segons especificacions de Projecte.

| Codi | Ut | Descripció | Rendiment | Preu | Import |
|---|---|---|---|---|---|
| mt09reh450d | kg | Adhesiu de dos components a base de resina epoxi sense dissolvents, MasterSeal 933 "BASF", de enduriment sense retracció, impermeable a l'aigua, amb alta resistència als agents químics i a cicles de congelació i desglaç i apte per estar en contacte amb aigua potable, per a banda de segellat de junts de moviment. (material) | 1.000 | 10.17 | 10.17 |
| mt09reh455g | m | Banda elàstica impermeable d'elastòmer termoplàstic, MasterSeal 930 "BASF", color gris, de 150 mm d'amplada i 1 mm de gruix, apta per estar en contacte amb aigua potable, per a segellat de juntes de moviment. (material) | 1.100 | 6.83 | 7.51 |
| mo032 | h | Oficial 1ª aplicador de productes impermeabilitzants. (mà d'obra) | 0.252 | 24.50 | 6.17 |
| mo070 | h | Ajudant aplicador de productes impermeabilitzants. (mà d'obra) | 0.252 | 21.75 | 5.48 |
| % | % | Costos directes complementaris | 2 % | 29.33 | 0.59 |
|  |  | Costos directes |  |  | 29.92 |
