# Segellat impermeabilitzant de passamurs per a pas d'instal·lacions

- Propietat de l'arxiu: CYPE INGENIEROS, S.A.
- Format: FIEBDC-3/2002
- Divisa: EUR
- Costos indirectes: 3.00 %
- IVA: 21.00 %

**NIO020** Ut Segellat impermeabilitzant de passamurs per a pas d'instal·lacions, en mur de formigó, compost de cordó de polietilè expandit de cel·les tancades, de secció circular de 50 mm de diàmetre, MasterSeal 920 "BASF", col·locat a l'interior del passamurs, per a fons de junt; massilla viscoelàstica monocomponent, Stopaq FN 2100 H "BASF", aplicada amb pistola des del fons de junt cap a fora, per a reomplert del passamurs i morter modificat amb polímers, d'anivellació superficial, MasterEmaco N 5100 FC "BASF", amb una resistència a compressió a 28 dies major o igual a 25 N/mm², classe R2 segons UNE-EN 1504-3, aplicat amb paleta en capa fina, per a revestiment.
Segellat impermeabilitzant de passamurs per a pas d'instal·lacions, en mur de formigó, compost de cordó de polietilè expandit de cel·les tancades, de secció circular de 50 mm de diàmetre, MasterSeal 920 "BASF", col·locat a l'interior del passamurs, per a fons de junt; massilla viscoelàstica monocomponent, Stopaq FN 2100 H "BASF", aplicada amb pistola des del fons de junt cap a fora, per a reomplert del passamurs i morter modificat amb polímers, d'anivellació superficial, MasterEmaco N 5100 FC "BASF", amb una resistència a compressió a 28 dies major o igual a 25 N/mm², classe R2 segons UNE-EN 1504-3, aplicat amb paleta en capa fina, per a revestiment. Inclús neteja i preparació de la superfície.
Inclou: Neteja i preparació de la superfície. Col·locació del fons de junt. Aplicació del material de reomplert. Aplicació del revestiment.
Criteri d'amidament de projecte: Nombre d'unitats previstes, segons documentació gràfica de Projecte.
Criteri de mesura d'obra: Es mesurarà el nombre d'unitats realment executades segons especificacions de Projecte.

| Codi | Ut | Descripció | Rendiment | Preu | Import |
|---|---|---|---|---|---|
| mt15bas010p | m | Cordó de polietilè expandit de cel·les tancades, de secció circular de 50 mm de diàmetre, MasterSeal 920 "BASF", per al replè de fons de junt. (material) | 0.050 | 0.93 | 0.05 |
| mt15bas470d | Ut | Cartutx de 310 cm³ de massilla viscoelàstica monocomponent, Stopaq FN 2100 H "BASF". (material) | 0.645 | 20.03 | 12.92 |
| mt09reh090b | kg | Morter modificat amb polímers, d'anivellació superficial, per l'aplicació en capa fina, MasterEmaco N 5100 FC, per a reparació no estructural del formigó. (material) | 0.030 | 1.67 | 0.05 |
| mo032 | h | Oficial 1ª aplicador de productes impermeabilitzants. (mà d'obra) | 0.096 | 23.30 | 2.24 |
| mo070 | h | Ajudant aplicador de productes impermeabilitzants. (mà d'obra) | 0.147 | 20.68 | 3.04 |
| % | % | Costos directes complementaris | 2 % | 18.30 | 0.37 |
|  |  | Costos directes |  |  | 18.67 |
