# Coberta plana transitable

- Propietat de l'arxiu: CYPE INGENIEROS, S.A.
- Format: FIEBDC-3/2002
- Divisa: EUR
- Costos indirectes: 3.00 %
- IVA: 21.00 %

**QVE020** m² Coberta plana transitable, no ventilada, enjardinada extensiva (ecològica), sistema Sedum Tapizante "ZINCO", composta de: formació de pendents: argila expandida, abocada en sec i consolidada en la seva superfície amb beurada de ciment, amb espessor medi de 10 cm, amb capa de regularització de morter de ciment, industrial, M-5 de 4 cm d'espessor; impermeabilització bicapa adherida: làmina de betum modificat amb elastòmer SBS, LBM(SBS)-30-FV i làmina de betum modificat amb elastòmer SBS, LBM(SBS)-50/G-FP, totalment adherides amb bufador, sense coincidir les seves juntes; membrana antiarrels flexible de polietilè de baixa densitat, WSF 40 "ZINCO", de color negre; capa separadora sota protecció: manta protectora i retenidora SSM 45 "ZINCO", formada per geotèxtil de polièster i polipropilè, amb una massa superficial de 470 g/m²; capa drenant i retenidora d'aigua: mòdul Floradrain FD 25-E "ZINCO"; capa filtrant: filtre sistema SF "ZINCO", format per un geotèxtil de fibres de polipropilè; capa de protecció: substrat Zincoterra Floral "ZINCO", de 80 mm d'espessor, plantes amb pa d'arrels pla, Zinco Sedum Mix "ZINCO".
Coberta plana transitable, no ventilada, enjardinada extensiva (ecològica), sistema Sedum Tapizante "ZINCO", pendent del 1% al 5%. FORMACIÓ DE PENDENTS: mitjançant vorada de tremujals, aiguafons i juntes amb mestres de maó ceràmic buit doble i capa d'argila expandida, abocada en sec i consolidada en la seva superfície amb beurada de ciment, proporcionant una resistència a compressió de 1 MPa i con una conductivitat tèrmica de 0,087 W/(mK), amb espessor medi de 10 cm; amb capa de regularització de morter de ciment, industrial, M-5 de 4 cm d'espessor, acabat remolinat; IMPERMEABILITZACIÓ: tipus bicapa, adherida, composta per una làmina de betum modificat amb elastòmer SBS, LBM(SBS)-30-FV, amb armadura de feltre de fibra de vidre de 60 g/m², de superfície no protegida i una làmina de betum modificat amb elastòmer SBS, LBM(SBS)-50/G-FP, amb armadura de feltre de polièster reforçat i estabilitzat de 150 g/m², amb autoprotecció mineral de color verd, amb resistència a la penetració d'arrels, totalment adherides amb bufador, sense coincidir les seves juntes; membrana antiarrels flexible de polietilè de baixa densitat, WSF 40 "ZINCO", de color negre, per evitar la penetració d'arrels en la membrana impermeable; CAPA SEPARADORA SOTA PROTECCIÓ: manta protectora i retenidora SSM 45 "ZINCO", formada per geotèxtil de polièster i polipropilè, de 5 mm d'espessor, amb una retenció d'aigua de 5 l/m², una resistència a la tracció longitudinal de 5,5 kN/m, una resistència CBR a punxonament 2 kN, i una massa superficial de 470 g/m²; CAPA DRENANT I RETENIDORA D'AIGUA: mòdul Floradrain FD 25-E "ZINCO", format per placa de poliolefines reciclades amb perforacions en la part superior; CAPA FILTRANT: filtre sistema SF "ZINCO", format per un geotèxtil de fibres de polipropilè; CAPA DE PROTECCIÓ: substrat Zincoterra Floral "ZINCO", compost de ceràmica seleccionada triturada i altres components minerals barrejats amb compost i torba rossa, de 80 mm d'espessor, plantes amb pa d'arrels pla, Zinco Sedum Mix "ZINCO", amb 4 o més espècies diferents de crespinell. Inclús còdols per al replè de l'espai entre la vora de la coberta i la vegetació.
Inclou: Replanteig dels punts singulars. Replanteig dels pendents i traçat de tremujals, aiguafons i juntes. Formació de pendents mitjançant vorada de tremujals, aiguafons i juntes amb mestres de maó. Replè de juntes amb poliestirè expandit. Abocament en sec de l'argila expandida fins a arribar al nivell de coronació de les mestres, i consolidació amb beurada de ciment. Abocat, estesa i reglejat de la capa de morter de regularització. Neteja i preparació de la superfície. Aplicació de l'emulsió asfàltica. Col·locació de la impermeabilització. Col·locació de la capa separadora sota protecció. Col·locació de la capa drenant i retenidora d'aigua. Col·locació de la capa filtrant. Col·locació del substrat. Col·locació de la vegetació. Replè de l'espai entre la vora de la coberta i la vegetació amb còdols.
Criteri d'amidament de projecte: Superfície mesurada en projecció horitzontal, segons documentació gràfica de Projecte, des de les cares interiors dels ampits o plastrons perimetrals que la limiten.
Criteri de mesura d'obra: Es mesurarà, en projecció horitzontal, la superfície realment executada segons especificacions de Projecte, des de les cares interiors dels ampits o plastrons perimetrals que la limiten.

| Codi | Ut | Descripció | Rendiment | Preu | Import |
|---|---|---|---|---|---|
| mt04lcc010c | U | Maó ceràmic buit (totxana), per revestir, 29x14x9 cm, per a ús en fàbrica protegida (peça P), densitat 805 kg/m³, segons UNE-EN 771-1. (material) | 3.000 | 0.16 | 0.48 |
| mt01arl030aa | m³ | Argila expandida, subministrada en sacs, segons UNE-EN 13055-1. (material) | 0.100 | 135.87 | 13.59 |
| mt09lec020b | m³ | Beurada de ciment 1/3 CEM II/B-P 32,5 N. (material) | 0.010 | 105.10 | 1.05 |
| mt08aaa010a | m³ | Aigua. (material) | 0.014 | 1.50 | 0.02 |
| mt09mif010ca | t | Morter industrial per a obra de paleta, de ciment, color gris, categoria M-5 (resistència a compressió 5 N/mm²), subministrat en sacs, segons UNE-EN 998-2. (material) | 0.075 | 33.86 | 2.54 |
| mt16pea020b | m² | Panell rígid de poliestirè expandit, segons UNE-EN 13163, mecanitzat lateral recte, de 20 mm d'espessor, resistència tèrmica 0,55 m²K/W, conductivitat tèrmica 0,036 W/(mK), per junta de dilatació. (material) | 0.010 | 1.34 | 0.01 |
| mt14iea020c | kg | Emulsió asfàltica aniònica amb càrregues tipus EB, segons UNE 104231. (material) | 0.300 | 1.46 | 0.44 |
| mt14lba010a | m² | Làmina de betum modificat amb elastòmer SBS, LBM(SBS)-30-FV, de 2,5 mm d'espessor, massa nominal 3 kg/m², amb armadura de feltre de fibra de vidre de 60 g/m², de superfície no protegida. Segons UNE-EN 13707. (material) | 1.100 | 3.54 | 3.89 |
| mt14lga010oc | m² | Làmina de betum modificat amb elastòmer SBS, LBM(SBS)-50/G-FP, de 3,5 mm d'espessor, massa nominal 5 kg/m², amb armadura de feltre de polièster reforçat i estabilitzat de 150 g/m², amb autoprotecció mineral de color verd, amb resistència a la penetració d'arrels. Segons UNE-EN 13707. (material) | 1.100 | 6.43 | 7.07 |
| mt14lbz020a | m² | Membrana antiarrels flexible de polietilè de baixa densitat, WSF 40 "ZINCO", de color negre, per a cobertes verdes. (material) | 1.750 | 2.92 | 5.11 |
| mt14lbz040qa | m² | Manta protectora i retenidora SSM 45 "ZINCO", formada per geotèxtil de polièster i polipropilè, de 5 mm d'espessor, amb una retenció d'aigua de 5 l/m², una resistència a la tracció longitudinal de 5,5 kN/m, una resistència CBR a punxonament 2 kN, i una massa superficial de 470 g/m², subministrada en rotllos. (material) | 1.100 | 2.64 | 2.90 |
| mt14lbz030aia | m² | Mòdul drenant i retenidor d'aigua, Floradrain FD 25-E "ZINCO", de poliolefines reciclades amb perforacions en la part superior, subministrat en plaques. Inclús clips d'unió. (material) | 1.030 | 8.25 | 8.50 |
| mt14lbz050a | m² | Filtre sistema SF "ZINCO", format per un geotèxtil no teixit sintètic, compost per fibres de polipropilè unides per tiretes, termosoldat per ambdues cares, de 0,6 mm d'espessor, amb una resistència a la tracció longitudinal de 7 kN/m, una resistència CBR a punxonament 1,1 kN, i una massa superficial de 100 g/m², subministrat en rotllos. (material) | 1.200 | 1.10 | 1.32 |
| mt48saz010b | m³ | Substrat Zincoterra Floral "ZINCO", compost de ceràmica seleccionada triturada i altres components minerals barrejats amb compost i torba rossa, subministrat a granel, per a cobertes verdes. (material) | 0.106 | 88.50 | 9.38 |
| mt48epz010ia | m² | Plantes amb pa d'arrels pla, Zinco Sedum Mix "ZINCO", subministrades en safates de 60 peces amb 4 o més espècies diferents de crespinell, per a cobertes verdes. (material) | 1.030 | 10.08 | 10.38 |
| mt01arc010 | t | Cantells rodats de 16 a 32 mm de diàmetre. (material) | 0.040 | 28.00 | 1.12 |
| mo020 | h | Oficial 1ª construcció. (mà d'obra) | 0.114 | 24.50 | 2.79 |
| mo113 | h | Peó ordinari construcció. (mà d'obra) | 0.368 | 20.46 | 7.53 |
| mo029 | h | Oficial 1ª aplicador de làmines impermeabilitzants. (mà d'obra) | 0.453 | 24.50 | 11.10 |
| mo067 | h | Ajudant aplicador de làmines impermeabilitzants. (mà d'obra) | 0.453 | 21.75 | 9.85 |
| mo040 | h | Oficial 1ª jardiner. (mà d'obra) | 0.499 | 24.50 | 12.23 |
| mo086 | h | Ajudant jardiner. (mà d'obra) | 0.499 | 21.75 | 10.85 |
| % | % | Costos directes complementaris | 2 % | 122.15 | 2.44 |
|  |  | Costos directes |  |  | 124.59 |
