# Coberta plana transitable

- Propietat de l'arxiu: CYPE INGENIEROS, S.A.
- Format: FIEBDC-3/2002
- Divisa: EUR
- Costos indirectes: 3.00 %
- IVA: 21.00 %

**QVM020** m² Coberta plana transitable, no ventilada, enjardinada semiintensiva, sistema Diadem 350 "PROJAR", composta de: formació de pendents: argila expandida, abocada en sec i consolidada en la seva superfície amb beurada de ciment, amb espessor medi de 10 cm, amb capa de regularització de morter de ciment, industrial, M-5 de 4 cm d'espessor; impermeabilització bicapa adherida: làmina de betum modificat amb elastòmer SBS, LBM(SBS)-30-FV i làmina de betum modificat amb elastòmer SBS, LBM(SBS)-50/G-FP, totalment adherides amb bufador, sense coincidir les seves juntes; capa separadora sota protecció: feltre de protecció i retenció Diadem VLS-500 "PROJAR", de geotèxtil no teixit sintètic, amb una massa superficial de 500 g/m²; membrana antiarrels flexible de polietilè de baixa densitat (LDPE), Diadem FLW-400 "PROJAR", color negre; capa drenant i retenidora d'aigua: làmina drenant Diadem DiaDrain 40H "PROJAR"; capa filtrant: filtre Diadem VLF-150 "PROJAR", de geotèxtil de fibres de polipropilè; capa de protecció: substrat CoverPro Aromatic "PROJAR", de 200 mm d'espessor, llavors per a gespa "PROJAR".
Coberta plana transitable, no ventilada, enjardinada semiintensiva, sistema Diadem 350 "PROJAR", pendent del 1% al 5%. FORMACIÓ DE PENDENTS: mitjançant vorada de tremujals, aiguafons i juntes amb mestres de maó ceràmic buit doble i capa d'argila expandida, abocada en sec i consolidada en la seva superfície amb beurada de ciment, proporcionant una resistència a compressió de 1 MPa i con una conductivitat tèrmica de 0,087 W/(mK), amb espessor medi de 10 cm; amb capa de regularització de morter de ciment, industrial, M-5 de 4 cm d'espessor, acabat remolinat; IMPERMEABILITZACIÓ: tipus bicapa, adherida, composta per una làmina de betum modificat amb elastòmer SBS, LBM(SBS)-30-FV, amb armadura de feltre de fibra de vidre de 60 g/m², de superfície no protegida i una làmina de betum modificat amb elastòmer SBS, LBM(SBS)-50/G-FP, amb armadura de feltre de polièster reforçat i estabilitzat de 150 g/m², amb autoprotecció mineral de color verd, amb resistència a la penetració d'arrels, totalment adherides amb bufador, sense coincidir les seves juntes; CAPA SEPARADORA SOTA PROTECCIÓ: feltre de protecció i retenció Diadem VLS-500 "PROJAR", de geotèxtil no teixit sintètic, compost per un 70% de fibres de polietersulfona i un 30% de fibres de polipropilè unides per repuntat, de 4 mm d'espessor, retenció d'aigua 7 l/m², permeabilitat a l'aigua 50 mm/s, resistència a la tracció longitudinal 4,4 kN/m, resistència CBR a punxonament 3,3 kN i massa superficial 500 g/m²; membrana antiarrels flexible de polietilè de baixa densitat (LDPE), Diadem FLW-400 "PROJAR", color negre, per evitar la penetració d'arrels en la membrana impermeable; CAPA DRENANT I RETENIDORA D'AIGUA: làmina drenant Diadem DiaDrain 40H "PROJAR" de poliestirè reciclat d'alt impacte (HIPS), amb nòduls de 40 mm d'altura i perforacions en la part superior, col·locada sobre la capa filtrant, cavalcant dos nòduls; CAPA FILTRANT: filtre Diadem VLF-150 "PROJAR", de geotèxtil de fibres de polipropilè; CAPA DE PROTECCIÓ: substrat CoverPro Aromatic "PROJAR", compost de grava, roca volcànica o sorra de sílice i fibra de coco i torba; amb pH de 6, de 200 mm d'espessor, llavors per a gespa "PROJAR", amb mescla de Festuca Arundinacea, Poa Pratensis i Ray Grass Anglès. Inclús còdols per al replè de l'espai entre la vora de la coberta i la vegetació.
Inclou: Replanteig dels punts singulars. Replanteig dels pendents i traçat de tremujals, aiguafons i juntes. Formació de pendents mitjançant vorada de tremujals, aiguafons i juntes amb mestres de maó. Replè de juntes amb poliestirè expandit. Abocament en sec de l'argila expandida fins a arribar al nivell de coronació de les mestres, i consolidació amb beurada de ciment. Abocat, estesa i reglejat de la capa de morter de regularització. Neteja i preparació de la superfície. Aplicació de l'emulsió asfàltica. Col·locació de la impermeabilització. Col·locació de la capa separadora sota protecció. Col·locació de la capa drenant i retenidora d'aigua. Col·locació de la capa filtrant. Col·locació del substrat. Distribució de les llavors. Replè de l'espai entre la vora de la coberta i la vegetació amb còdols.
Criteri d'amidament de projecte: Superfície mesurada en projecció horitzontal, segons documentació gràfica de Projecte, des de les cares interiors dels ampits o plastrons perimetrals que la limiten.
Criteri de mesura d'obra: Es mesurarà, en projecció horitzontal, la superfície realment executada segons especificacions de Projecte, des de les cares interiors dels ampits o plastrons perimetrals que la limiten.

| Codi | Ut | Descripció | Rendiment | Preu | Import |
|---|---|---|---|---|---|
| mt04lcc010c | U | Maó ceràmic buit (totxana), per revestir, 29x14x9 cm, per a ús en fàbrica protegida (peça P), densitat 805 kg/m³, segons UNE-EN 771-1. (material) | 3.000 | 0.16 | 0.48 |
| mt01arl030aa | m³ | Argila expandida, subministrada en sacs, segons UNE-EN 13055-1. (material) | 0.100 | 135.87 | 13.59 |
| mt09lec020b | m³ | Beurada de ciment 1/3 CEM II/B-P 32,5 N. (material) | 0.010 | 105.10 | 1.05 |
| mt08aaa010a | m³ | Aigua. (material) | 0.014 | 1.50 | 0.02 |
| mt09mif010ca | t | Morter industrial per a obra de paleta, de ciment, color gris, categoria M-5 (resistència a compressió 5 N/mm²), subministrat en sacs, segons UNE-EN 998-2. (material) | 0.075 | 33.86 | 2.54 |
| mt16pea020b | m² | Panell rígid de poliestirè expandit, segons UNE-EN 13163, mecanitzat lateral recte, de 20 mm d'espessor, resistència tèrmica 0,55 m²K/W, conductivitat tèrmica 0,036 W/(mK), per junta de dilatació. (material) | 0.010 | 1.34 | 0.01 |
| mt14iea020c | kg | Emulsió asfàltica aniònica amb càrregues tipus EB, segons UNE 104231. (material) | 0.300 | 1.46 | 0.44 |
| mt14lba010a | m² | Làmina de betum modificat amb elastòmer SBS, LBM(SBS)-30-FV, de 2,5 mm d'espessor, massa nominal 3 kg/m², amb armadura de feltre de fibra de vidre de 60 g/m², de superfície no protegida. Segons UNE-EN 13707. (material) | 1.100 | 3.54 | 3.89 |
| mt14lga010oc | m² | Làmina de betum modificat amb elastòmer SBS, LBM(SBS)-50/G-FP, de 3,5 mm d'espessor, massa nominal 5 kg/m², amb armadura de feltre de polièster reforçat i estabilitzat de 150 g/m², amb autoprotecció mineral de color verd, amb resistència a la penetració d'arrels. Segons UNE-EN 13707. (material) | 1.100 | 6.43 | 7.07 |
| mt14lbp020a | m² | Membrana antiarrels flexible de polietilè de baixa densitat (LDPE), Diadem FLW-400 "PROJAR", color negre, subministrada en rotllos de 4x25 m; per a cobertes verdes. (material) | 1.030 | 3.61 | 3.72 |
| mt14lbp040rc | m² | Feltre de protecció i retenció Diadem VLS-500 "PROJAR", de geotèxtil no teixit sintètic, compost per un 70% de fibres de polietersulfona i un 30% de fibres de polipropilè unides per repuntat, de 4 mm d'espessor, retenció d'aigua 7 l/m², permeabilitat a l'aigua 50 mm/s, resistència a la tracció longitudinal 4,4 kN/m, resistència CBR a punxonament 3,3 kN i massa superficial 500 g/m², subministrat en rotllos. (material) | 1.100 | 2.38 | 2.62 |
| mt14lbp030nb | m² | Làmina drenant i retenidora d'aigua, Diadem DiaDrain 40H "PROJAR", de poliestirè reciclat d'alt impacte (HIPS), amb nòduls de 40 mm d'altura i perforacions en la part superior, resistència a la compressió 338 kN/m², retenció d'aigua 19,59 l/m², capacitat de drenatge 1,01 l/(s·m) amb un pendent del 2%, subministrada en plaques de 204x104 cm. (material) | 1.100 | 13.03 | 14.33 |
| mt14lbp050e | m² | Filtre Diadem VLF-150 "PROJAR", de geotèxtil no teixit sintètic, compost per fibres de polipropilè unides per tiretes, resistència a la tracció longitudinal 12 kN/m, resistència CBR a punxonament 1,8 kN i massa superficial 150 g/m², subministrat en rotllos. (material) | 1.100 | 1.29 | 1.42 |
| mt48sap010b | m³ | Substrat CoverPro Aromatic "PROJAR", compost de grava, roca volcànica o sorra de sílice i fibra de coco i torba; amb pH de 6, subministrat en sacs Big Bag, per a cobertes verdes. (material) | 0.253 | 62.82 | 15.89 |
| mt48tsp010h | m² | Llavors per a gespa "PROJAR", subministrades en sacs amb mescla de Festuca Arundinacea, Poa Pratensis i Ray Grass Anglès, per a cobertes verdes. (material) | 1.000 | 6.50 | 6.50 |
| mt01arc010 | t | Cantells rodats de 16 a 32 mm de diàmetre. (material) | 0.040 | 28.00 | 1.12 |
| mo020 | h | Oficial 1ª construcció. (mà d'obra) | 0.114 | 24.50 | 2.79 |
| mo113 | h | Peó ordinari construcció. (mà d'obra) | 0.368 | 20.46 | 7.53 |
| mo029 | h | Oficial 1ª aplicador de làmines impermeabilitzants. (mà d'obra) | 0.462 | 24.50 | 11.32 |
| mo067 | h | Ajudant aplicador de làmines impermeabilitzants. (mà d'obra) | 0.462 | 21.75 | 10.05 |
| mo040 | h | Oficial 1ª jardiner. (mà d'obra) | 0.879 | 24.50 | 21.54 |
| mo086 | h | Ajudant jardiner. (mà d'obra) | 0.879 | 21.75 | 19.12 |
| % | % | Costos directes complementaris | 2 % | 147.04 | 2.94 |
|  |  | Costos directes |  |  | 149.98 |
